# Butoir de protection pour le camion, en caoutchouc

- Propriété du fichier: CYPE INGENIEROS, S.A.
- Format: FIEBDC-3/2002
- Zone géographique: Maroc
- Devise: MAD
- Coûts indirects: 3.00 %
- Frais généraux: 13.00 %
- Bénéfice: 6.00 %
- TVA: 20.00 %

## E Enveloppe et finition extérieure

### EM Menuiseries extérieures

#### EMN Equipement pour quai de chargement

**EMN030** U Butoir de protection pour le camion, en caoutchouc.
Butoir de protection pour le camion, en caoutchouc, de 405x250x105 mm, avec 2 orifices de fixation et platine métallique d'ancrage, fixé à l'aide d'ancrage chimique avec tige filetée.
Inclut: Implantation. Mise en place et fixation du butoir de protection pour le camion.
Critère pour le métré: Nombre d'unités prévues, selon documentation graphique du Projet.
Critère pour le mémoire: On mesurera le nombre d'unités réellement exécutées selon les spécifications du Projet.

| Code | U | Désignation | Quantité | Prix | Montant |
|---|---|---|---|---|---|
| mt26amc040b | U | Butoir de protection pour le camion, en caoutchouc, de 405x250x105 mm, avec 2 orifices de fixation et platine métallique d'ancrage, pour l'amortissement des chocs des véhicules avec le quai de chargement. (matériau) | 1.000 | 1324.43 | 1324.43 |
| mt26aaq010a | U | Ancrage chimique composé de résine et tige filetée en acier galvanisé qualité 5.8, selon NF EN ISO 898-1; avec écrou et rondelle, de 8 mm de diamètre. (matériau) | 2.000 | 30.25 | 60.50 |
| op00ato010 |  | Tournevis. | 1.000 | 0.00 | 0.00 |
| op00tal010 |  | Perceuse. | 1.000 | 0.00 | 0.00 |
| mo011 | h | Compagnon professionnel III/CP2 monteur. (main-d'œuvre) | 0.253 | 59.53 | 15.06 |
| mo080 | h | Ouvrier professionnel II/OP monteur. (main-d'œuvre) | 0.253 | 51.29 | 12.98 |
| % | % | Frais de chantier des unités d'ouvrage | 2 % | 1412.97 | 28.26 |
|  |  | Coûts directs |  |  | 1441.23 |
