# Étanchéité liquide, pour la réparation de toitures architecturales, application mécanique à chaud. Système MasterSeal Roof "MBCC de Sika"

- Propriété du fichier: CYPE INGENIEROS, S.A.
- Format: FIEBDC-3/2002
- Zone géographique: Maroc
- Devise: MAD
- Coûts indirects: 3.00 %
- Frais généraux: 13.00 %
- Bénéfice: 6.00 %
- TVA: 20.00 %

## E Enveloppe et finition extérieure

### ET Couvertures de toitures terrasses

#### ETS Systèmes

**ETS040** m² Étanchéité liquide, pour la réparation de toitures architecturales, application mécanique à chaud. Système MasterSeal Roof "MBCC de Sika".
Étanchéité liquide, pour la réparation de toitures architecturales, à revêtir, de 2 à 2,5 mm d'épaisseur totale, sur surface support en métal non ferreux. Système MasterSeal Roof 2111 "MBCC de Sika" constitué de membrane élastique imperméabilisante à deux composants, MasterSeal M 811 "MBCC de Sika", appliquée avec un système de projection mécanique à chaud, impression préalable avec MasterSeal P 684 "MBCC de Sika", et application de MasterSeal P 691 "MBCC de Sika" comme pont d'adhérence.
Inclut: Nettoyage de la surface support. Application de la couche d'apprêt. Application de la couche d'apprêt qui agit comme pont d'adhérence. Résolution des points singuliers. Application mécanique à chaud de l'imperméabilisant.
Critère pour le métré: Surface mesurée en projection horizontale, selon documentation graphique du Projet, à partir des faces intérieures des parapets ou des acrotères qui la délimitent.
Critère pour le mémoire: On mesurera, en projection horizontale, la surface réellement exécutée selon les spécifications du Projet, à partir des faces intérieures des parapets ou des acrotères qui la délimitent.

| Code | U | Désignation | Quantité | Prix | Montant |
|---|---|---|---|---|---|
| mt15bas120l | kg | Impression de couleur vert jaunâtre, MasterSeal P 684 "MBCC de Sika", à base de polyuréthane monocomposant à viscosité faible et dissolvants, à appliquer sur surface support métallique au rouleau à poils courts ou avec un pan. (matériau) | 0.060 | 642.73 | 38.56 |
| mt15bas120m | kg | Impression incolore, MasterSeal P 691 "MBCC de Sika", à base de résine de polyuréthane monocomposant et dissolvants, à appliquer sur PVC, EPDM, bois, polyester ou fibrociment, sur membranes projetées type MasterSeal ou comme pont d'adhérence avec râteau en caoutchouc et rouleau à poils courts. (matériau) | 0.100 | 221.54 | 22.15 |
| mt15bas360a | kg | Membrane élastique imperméabilisante à deux composants à base de polyurée hybride sans dissolvants, MasterSeal M 811 "MBCC de Sika", perméable à la vapeur d'eau, à appliquer par système de projection mécanique à chaud. (matériau) | 2.350 | 128.35 | 301.62 |
| mq06pyp010 | h | Machine à projeter des produits d'étanchéité liquide à haute température. (matériel) | 0.232 | 23.35 | 5.42 |
| op00tal020 |  | Malaxeur électrique. | 1.000 | 0.00 | 0.00 |
| mo032 | h | Compagnon professionnel III/CP2 poseur de produits imperméabilisants. (main-d'œuvre) | 0.366 | 57.66 | 21.10 |
| mo070 | h | Ouvrier professionnel II/OP poseur de produits imperméabilisants. (main-d'œuvre) | 0.366 | 51.29 | 18.77 |
| % | % | Frais de chantier des unités d'ouvrage | 2 % | 407.62 | 8.15 |
|  |  | Coûts directs |  |  | 415.77 |
