# Panneau structural en bois, pour support continu de couverture en toiture inclinée

- Propriété du fichier: CYPE INGENIEROS, S.A.
- Format: FIEBDC-3/2002
- Zone géographique: Maroc
- Devise: MAD
- Coûts indirects: 3.00 %
- Frais généraux: 13.00 %
- Bénéfice: 6.00 %
- TVA: 20.00 %

## E Enveloppe et finition extérieure

### EU Couvertures de toitures inclinées

#### EUF Supports de couverture

**EUF010** m² Panneau structural en bois, pour support continu de couverture en toiture inclinée.
Panneau structural de particules de bois pour usage en milieu sec, type P6, selon NF EN 312, de 2410x1830 mm et 38 mm d'épaisseur, avec bords droits, fixé mécaniquement sur la structure porteuse en bois; pour support continu de couverture en toiture inclinée. Comprend les vis à tête fraisée, d'acier au carbone, avec traitement superficiel à base de résine époxy.
Inclut: Implantation. Découpe des pièces. Fixation mécanique des pièces au support.
Critère pour le métré: Surface du versant mesurée en grandeur réelle, selon documentation graphique du Projet.
Critère pour le mémoire: On mesurera, en grandeur réelle, la surface réellement exécutée selon les spécifications du Projet.

| Code | U | Désignation | Quantité | Prix | Montant |
|---|---|---|---|---|---|
| mt08eff020b | m² | Panneau structural de particules de bois pour usage en milieu sec, type P6, selon NF EN 312, de 2410x1830 mm et 38 mm d'épaisseur, avec bords droits, Euroclasse D-s2, d0 de réaction au feu, selon NF EN 13501-1, classe E1 en émission de formaldéhyde, selon NF EN 13986. (matériau) | 1.050 | 195.12 | 204.88 |
| mt07emr118lb | U | Vis à tête fraisée, de 6 mm de diamètre et 120 mm de longueur, d'acier au carbone, avec traitement superficiel à base de résine époxy, pour les classes de service 1, 2 et 3 selon NF EN 1995-1-1. (matériau) | 5.000 | 7.65 | 38.25 |
| op00cla010 |  | Cloueuse pneumatique. | 1.000 | 0.00 | 0.00 |
| op00cep010 |  | Varlope. | 1.000 | 0.00 | 0.00 |
| mo017 | h | Compagnon professionnel III/CP2 menuisier bois. (main-d'œuvre) | 0.194 | 58.67 | 11.38 |
| mo058 | h | Ouvrier professionnel II/OP menuisier bois. (main-d'œuvre) | 0.194 | 51.68 | 10.03 |
| % | % | Frais de chantier des unités d'ouvrage | 2 % | 264.54 | 5.29 |
|  |  | Coûts directs |  |  | 269.83 |
