# Arête de tuile en terre cuite

- Propriété du fichier: CYPE INGENIEROS, S.A.
- Format: FIEBDC-3/2002
- Zone géographique: Maroc
- Devise: MAD
- Coûts indirects: 3.00 %
- Frais généraux: 13.00 %
- Bénéfice: 6.00 %
- TVA: 20.00 %

## E Enveloppe et finition extérieure

### EU Couvertures de toitures inclinées

#### EUU Noues et arêtiers

**EUU020** m Arête de tuile en terre cuite.
Réalisation d'une arête avec tuiles faîtières/d'arêtier en terre cuite, finition avec engobe couleur rouge, 44x28,5x10,5 cm, pour tuiles romanes, posées avec du mortier de ciment, confectionné sur chantier, dosage 1:6. Comprend les recouvrements.
Inclut: Mise en place des tuiles avec du mortier.
Critère pour le métré: Longueur mesurée en grandeur réelle, selon documentation graphique du Projet.
Critère pour le mémoire: On mesurera, en grandeur réelle, la longueur réellement exécutée selon les spécifications du Projet.

| Code | U | Désignation | Quantité | Prix | Montant |
|---|---|---|---|---|---|
| mt13tmb011lm | U | Tuile faîtière/d'arêtier en terre cuite, finition avec engobe couleur rouge, 44x28,5x10,5 cm, pour tuiles romanes, selon NF EN 1304. (matériau) | 2.900 | 127.82 | 370.68 |
| mt08aaa010a | m³ | Eau. (matériau) | 0.006 | 17.79 | 0.11 |
| mt01arg005a | t | Sable de carrière, pour mortier confectionné sur le chantier. (matériau) | 0.049 | 190.71 | 9.34 |
| mt08cem000a | kg | Ciment gris en sacs. (matériau) | 7.500 | 1.29 | 9.68 |
| mq06hor010 | h | Bétonnière électrique avec une capacité de gâchage de 160 l. (matériel) | 0.024 | 30.11 | 0.72 |
| mo020 | h | Compagnon professionnel III/CP2 construction. (main-d'œuvre) | 0.333 | 57.66 | 19.20 |
| mo112 | h | Ouvrier d'exécution I/OE2 construction. (main-d'œuvre) | 0.441 | 49.88 | 22.00 |
| % | % | Frais de chantier des unités d'ouvrage | 2 % | 431.73 | 8.63 |
|  |  | Coûts directs |  |  | 440.36 |
