# Avant-toit décoratif

- Propriété du fichier: CYPE INGENIEROS, S.A.
- Format: FIEBDC-3/2002
- Zone géographique: Maroc
- Devise: MAD
- Coûts indirects: 3.00 %
- Frais généraux: 13.00 %
- Bénéfice: 6.00 %
- TVA: 20.00 %

## E Enveloppe et finition extérieure

### EU Couvertures de toitures inclinées

#### EUV Avant-toit

**EUV010** m Avant-toit décoratif.
Avant-toit décoratif, constitué de modillons en bois de 80x10x15 cm, posés avec du mortier de ciment, confectionné sur chantier, dosage 1:6 avec une séparation de 50 cm, panneaux creux en terre cuite à rainure et languette de 50x20x4 cm et dalle de compression de 3 cm d'épaisseur avec le même mortier, et application manuelle de deux couches de vernis synthétique pour extérieur, à pore fermé, incolore, finition satinée, à base de résines alkydes sur le bois, après l'application d'une couche d'impression étanche pour intérieur et extérieur, formulée avec résines alkydes et pigments sélectionnés.
Critère d'évaluation économique: Le prix ne comprend pas le garnissage des tuiles de l'avant-toit.
Inclut: Implantation et tracé sur le plancher des éléments composant l'avant-toit. Pose des modillons. Réalisation d'un panneau. Coulage, extension et réglage de la couche de mortier de régularisation. Application de la couche d'apprêt. Application des couches de finition.
Critère pour le métré: Longueur du bord versant, mesurée à sa face extérieure, selon documentation graphique du Projet.
Critère pour le mémoire: On mesurera, par son plus grand développement linéaire, la longueur réellement exécutée selon les spécifications du Projet.

| Code | U | Désignation | Quantité | Prix | Montant |
|---|---|---|---|---|---|
| mt13anm010 | U | Modillon en bois, 80x10x15 cm. (matériau) | 2.150 | 117.56 | 252.75 |
| mt04lcg010a | U | Brique creuse en terre cuite (súper mahón), à revêtir, 50x20x4 cm, pour utilisation en maçonnerie protégée (pièce en P), densité 845 kg/m³, selon NF EN 771-1. (matériau) | 4.000 | 5.23 | 20.92 |
| mt07emr111a | U | Clou, de 4 mm de diamètre et 40 mm de longueur, en acier galvanisé à haute adhérence. (matériau) | 2.000 | 1.05 | 2.10 |
| mt08aaa010a | m³ | Eau. (matériau) | 0.010 | 17.79 | 0.18 |
| mt01arg005a | t | Sable de carrière, pour mortier confectionné sur le chantier. (matériau) | 0.074 | 190.71 | 14.11 |
| mt08cem000a | kg | Ciment gris en sacs. (matériau) | 22.500 | 1.29 | 29.03 |
| mt08adt010 | kg | Adjuvant hydrofuge pour imperméabilisation des mortiers ou des bétons. (matériau) | 0.450 | 14.23 | 6.40 |
| mt27plj010a | l | Impression étanche pour intérieur et extérieur, formulée avec résines alkydes et pigments sélectionnés, couleur blanche, à appliquer à la brosse, au rouleau ou au pistolet, avec un contenu de substances organiques volatiles (VOC) < 350 g/l, à appliquer à la brosse, au rouleau ou au pistolet. (matériau) | 0.190 | 179.86 | 34.17 |
| mt27bsj010a | l | Vernis synthétique pour extérieur, à pore fermé, incolore, finition satinée, à base de résines alkydes, avec résistance aux rayons UV, à appliquer à la brosse, au rouleau ou au pistolet. (matériau) | 0.090 | 171.09 | 15.40 |
| mq06hor010 | h | Bétonnière électrique avec une capacité de gâchage de 160 l. (matériel) | 0.046 | 30.11 | 1.39 |
| mo020 | h | Compagnon professionnel III/CP2 construction. (main-d'œuvre) | 0.804 | 57.66 | 46.36 |
| mo077 | h | Ouvrier professionnel II/OP construction. (main-d'œuvre) | 1.286 | 51.29 | 65.96 |
| mo038 | h | Compagnon professionnel III/CP2 peintre. (main-d'œuvre) | 0.310 | 57.66 | 17.87 |
| % | % | Frais de chantier des unités d'ouvrage | 2 % | 506.64 | 10.13 |
|  |  | Coûts directs |  |  | 516.77 |
