# Point singulier pour toiture inclinée de zinc

- Propriété du fichier: CYPE INGENIEROS, S.A.
- Format: FIEBDC-3/2002
- Zone géographique: Maroc
- Devise: MAD
- Coûts indirects: 3.00 %
- Frais généraux: 13.00 %
- Bénéfice: 6.00 %
- TVA: 20.00 %

## E Enveloppe et finition extérieure

### EU Couvertures de toitures inclinées

#### EUZ Bacs en zinc

**EUZ020** m Point singulier pour toiture inclinée de zinc.
Arrêt pour toiture inclinée avec une pente supérieure à 5%, avec tôle pliée en zinc naturelle, selon NF EN 14783, de 0,65 mm d'épaisseur, 10 cm de développement avec des plis. Comprend les accessoires de fixation des pièces à la toiture.
Inclut: Implantation et mise en place de la finition. Fixation mécanique.
Critère pour le métré: Longueur mesurée selon documentation graphique du Projet.
Critère pour le mémoire: On mesurera la longueur réellement exécutée selon les spécifications du Projet, y compris les appuis.

| Code | U | Désignation | Quantité | Prix | Montant |
|---|---|---|---|---|---|
| mt13ccz030aea | m | Tôle pliée en zinc naturelle, selon NF EN 14783, de 0,65 mm d'épaisseur, 10 cm de développement avec des plis, pour arrêt. (matériau) | 1.000 | 58.78 | 58.78 |
| mt13ccg030d | U | Vis autoformeuse de 6,5x130 mm d'acier galvanisé, avec rondelle. (matériau) | 6.000 | 3.96 | 23.76 |
| mo051 | h | Compagnon professionnel III/CP2 monteur de parois industrielles. (main-d'œuvre) | 0.181 | 59.53 | 10.77 |
| mo098 | h | Ouvrier professionnel II/OP monteur de parois industrielles. (main-d'œuvre) | 0.084 | 51.29 | 4.31 |
| % | % | Frais de chantier des unités d'ouvrage | 2 % | 97.62 | 1.95 |
|  |  | Coûts directs |  |  | 99.57 |
