# Vitre en verre trempé de contrôle solaire

- Propriété du fichier: CYPE INGENIEROS, S.A.
- Format: FIEBDC-3/2002
- Zone géographique: Maroc
- Devise: MAD
- Coûts indirects: 3.00 %
- Frais généraux: 13.00 %
- Bénéfice: 6.00 %
- TVA: 20.00 %

## E Enveloppe et finition extérieure

### EV Vitrages

#### EVT Trempés

**EVT020** m² Vitre en verre trempé de contrôle solaire.
Vitre en verre trempé de silicate sodo-calcique de contrôle solaire, incolore, de 8 mm d'épaisseur, classement des prestations 1C2, selon NF EN 12600, fixation sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21vtt030i | m² | Vitre en verre trempé de silicate sodo-calcique de contrôle solaire, incolore, de 8 mm d'épaisseur, classement des prestations 1C2, selon NF EN 12600. Selon NF EN 12150-1. (matériau) | 1.006 | 618.61 | 622.32 |
| mt21vva015a | U | Cartouche de 310 ml de silicone neutre, incolore, dureté Shore A approchée de 23, selon NF EN ISO 868 et reprise élastique >=80%, selon NF EN ISO 7389. (matériau) | 0.290 | 65.62 | 19.03 |
| mt21vva021 | U | Produits complémentaires pour la mise en place de verres. (matériau) | 1.500 | 14.33 | 21.50 |
| mo055 | h | Compagnon professionnel III/CP2 vitrier. (main-d'œuvre) | 0.870 | 57.47 | 50.00 |
| mo110 | h | Ouvrier professionnel II/OP vitrier. (main-d'œuvre) | 0.870 | 55.29 | 48.10 |
| % | % | Frais de chantier des unités d'ouvrage | 2 % | 760.95 | 15.22 |
|  |  | Coûts directs |  |  | 776.17 |
