# Lissage et nivellement des parements intérieurs et extérieurs

- Propriété du fichier: CYPE INGENIEROS, S.A.
- Format: FIEBDC-3/2002
- Zone géographique: Maroc
- Devise: MAD
- Coûts indirects: 3.00 %
- Frais généraux: 13.00 %
- Bénéfice: 6.00 %
- TVA: 20.00 %

## F Aménagements et finitions

### FA Nettoyage, préparation et réparation

#### FAP Préparation

**FAP010** m² Lissage et nivellement des parements intérieurs et extérieurs.
Lissage et nivellement des parements intérieurs et extérieurs avec du mortier de ciment, composé de liants hydrauliques, résines polymériques, granulats calcaires et siliceux et additifs organiques et inorganiques, couleur blanche, armé et renforcé avec maille en fibre de verre anti-alcalin, de 5 mm d'épaisseur.
Critère d'évaluation économique: Le prix ne comprend pas le revêtement.
Inclut: Protection des éléments du contour qui pourraient être affectés pendant les travaux. Préparation de la surface support. Préparation du mortier. Application du mortier.
Critère pour le métré: Surface mesurée selon documentation graphique du Projet.
Critère pour le mémoire: On mesurera la surface réellement exécutée selon les spécifications du Projet.

| Code | U | Désignation | Quantité | Prix | Montant |
|---|---|---|---|---|---|
| mt28mic060b | kg | Mortier de ciment, composé de liants hydrauliques, résines polymériques, granulats calcaires et siliceux et additifs organiques et inorganiques, couleur blanche, pour régularisation des surfaces. (matériau) | 6.250 | 242.85 | 1517.81 |
| mt28maw050c | m² | Maille en fibre de verre anti-alcalin, de 3,5x3,8 mm de vide de maille, 160 g/m² de masse surfacique, 0,52 mm d'épaisseur et de 0,11x50 m, pour armer les mortiers. (matériau) | 1.000 | 17.38 | 17.38 |
| mo038 | h | Compagnon professionnel III/CP2 peintre. (main-d'œuvre) | 0.200 | 62.19 | 12.44 |
| % | % | Frais de chantier des unités d'ouvrage | 2 % | 1547.63 | 30.95 |
|  |  | Coûts directs |  |  | 1578.58 |
