# Profilé d'angle autoadhésif, en aluminium

- Propriété du fichier: CYPE INGENIEROS, S.A.
- Format: FIEBDC-3/2002
- Zone géographique: Maroc
- Devise: MAD
- Coûts indirects: 3.00 %
- Frais généraux: 13.00 %
- Bénéfice: 6.00 %
- TVA: 20.00 %

## F Aménagements et finitions

### FE Éléments complémentaires de finitions

#### FEP Profilés décoratifs

**FEP030** m Profilé d'angle autoadhésif, en aluminium.
Profilé autoadhésif en L, pour la protection de coins extérieurs dans les revêtements, en aluminium anodisé, avec ailes de 23x23 mm de longueur et 2 mm d'épaisseur.
Inclut: Préparation de la surface support. Implantation. Découpe et préparation. Mise en place et fixation.
Critère pour le métré: Longueur mesurée selon documentation graphique du Projet. Le métré par casses et découpes n'a pas été augmenté, puisque 5% de pièces de plus ont été considérées dans la décomposition.
Critère pour le mémoire: On mesurera la longueur réellement exécutée selon les spécifications du Projet.

| Code | U | Désignation | Quantité | Prix | Montant |
|---|---|---|---|---|---|
| mt18jpc110a | m | Profilé autoadhésif en L, pour la protection de coins extérieurs dans les revêtements, en aluminium anodisé, avec ailes de 23x23 mm de longueur et 2 mm d'épaisseur. (matériau) | 1.050 | 94.48 | 99.20 |
| mo024 | h | Compagnon professionnel III/CP2 carreleur en revêtements muraux. (main-d'œuvre) | 0.065 | 57.66 | 3.75 |
| % | % | Frais de chantier des unités d'ouvrage | 2 % | 102.95 | 2.06 |
|  |  | Coûts directs |  |  | 105.01 |
