# Garde-corps intérieur, en acier

- Propriété du fichier: CYPE INGENIEROS, S.A.
- Format: FIEBDC-3/2002
- Zone géographique: Maroc
- Devise: MAD
- Coûts indirects: 3.00 %
- Frais généraux: 13.00 %
- Bénéfice: 6.00 %
- TVA: 20.00 %

## F Aménagements et finitions

### FG Garde-corps et mains courantes

#### FGI Garde-corps intérieurs

**FGI010** m Garde-corps intérieur, en acier.
Garde-corps métallique à tube creux en acier laminé à froid de 90 cm de hauteur, avec châssis simple, constitué d'une lisse haute de 100x40x2 mm, qui fait main courante, et d'une lisse basse de 80x40x2 mm; montants verticaux de 80x40x2 mm disposés tous les 120 cm et barreaux verticaux de 20x20x1 mm, placés tous les 12 cm et soudés entre eux, pour vide polygonal de plancher. Comprend les platines pour fixation par vissage dans un élément en béton avec chevilles à expansion et vis en acier. Élaboré en atelier et monté in situ. Totalement terminé et prêt à peindre.
Inclut: Implantation des points de fixation. Aplomb et nivellement. Résolution des unions entre tronçons. Résolution des liaisons avec le parement.
Critère pour le métré: Longueur mesurée aux axes en grandeur réelle, selon documentation graphique du Projet.
Critère pour le mémoire: On mesurera, en grandeur réelle, aux axes, la longueur réellement exécutée selon les spécifications du Projet.

| Code | U | Désignation | Quantité | Prix | Montant |
|---|---|---|---|---|---|
| mt26aaa023a | U | Ancrage mécanique avec douille à expansion en acier galvanisé, écrou et rondelle. (matériau) | 2.000 | 15.33 | 30.66 |
| mt26dbe010j | m | Garde-corps métallique à tube creux en acier laminé à froid de 90 cm de hauteur, avec châssis simple constitué d'une lisse haute de 100x40x2 mm, qui fait main courante, et d'une lisse basse de 80x40x2 mm; montants verticaux de 80x40x2 mm disposés tous les 120 cm et barreaux verticaux de 20x20x1 mm, placés tous les 12 cm et soudés entre eux, pour trémie polygonale. (matériau) | 1.000 | 948.50 | 948.50 |
| mq08sol020 | h | Équipement et éléments auxiliaires pour soudure électrique. (matériel) | 0.116 | 29.89 | 3.47 |
| op00tal010 |  | Perceuse. | 1.000 | 0.00 | 0.00 |
| op00ato010 |  | Tournevis. | 1.000 | 0.00 | 0.00 |
| op00amo010 |  | Rectifieuse ou scie radiale. | 1.000 | 0.00 | 0.00 |
| mo018 | h | Compagnon professionnel III/CP2 menuisier PVC et métal. (main-d'œuvre) | 0.708 | 58.54 | 41.45 |
| mo059 | h | Ouvrier professionnel II/OP menuisier PVC et métal. (main-d'œuvre) | 0.446 | 51.45 | 22.95 |
| % | % | Frais de chantier des unités d'ouvrage | 2 % | 1047.03 | 20.94 |
|  |  | Coûts directs |  |  | 1067.97 |
