# Isolation thermique par réflexion des chapes flottantes

- Propriété du fichier: CYPE INGENIEROS, S.A.
- Format: FIEBDC-3/2002
- Zone géographique: Maroc
- Devise: MAD
- Coûts indirects: 3.00 %
- Frais généraux: 13.00 %
- Bénéfice: 6.00 %
- TVA: 20.00 %

## F Aménagements et finitions

### FI Isolations intérieures

#### FIH Chapes flottantes

**FIH150** m² Isolation thermique par réflexion des chapes flottantes.
Isolation thermique par réflexion des chapes flottantes, constituée de complexe multicouche, de 80 mm d'épaisseur totale, avec, une résistance thermique intrinsèque (sans lame d'air) de 0,36 m²K/W et une conductivité thermique de 0,036 W/(mK), simplement appuyé. Comprend le ruban autoadhésif pour le scellement des joints.
Inclut: Nettoyage et préparation de la surface support. Implantation et découpe de l'isolant. Mise en place de l'isolant. Scellement des joints.
Critère pour le métré: Surface mesurée selon documentation graphique du Projet.
Critère pour le mémoire: On mesurera la surface réellement exécutée selon les spécifications du Projet.

| Code | U | Désignation | Quantité | Prix | Montant |
|---|---|---|---|---|---|
| mt16arw010biQ | m² | Complexe multicouche, composé de panneau rigide en polystyrène extrudé de 40 mm d'épaisseur, revêtu sur une de ses faces par deux membranes en polyester métallisé avec armature, quatre couches d'ouate de polyester de 80 g/m², une couche de mousse de polyéthylène, huit feuilles réfléchissantes intermédiaires et cinq couches de mousse de polyéthylène de 1 mm d'épaisseur, de 80 mm d'épaisseur totale, avec, une résistance thermique intrinsèque (sans lame d'air) de 0,36 m²K/W et une conductivité thermique de 0,036 W/(mK), fourni en panneaux de 1,20x1,25 m. (matériau) | 1.100 | 717.43 | 789.17 |
| mt16arw100a | m | Ruban autoadhésif, en aluminium, avec adhésif acrylique, de 0,03 mm d'épaisseur et 50 mm de largeur, pour le scellement des joints. (matériau) | 0.450 | 10.54 | 4.74 |
| mo054 | h | Compagnon professionnel III/CP2 poseur d'isolants rigides ou flexibles. (main-d'œuvre) | 0.120 | 59.53 | 7.14 |
| mo101 | h | Ouvrier professionnel II/OP poseur d'isolants rigides ou flexibles. (main-d'œuvre) | 0.060 | 51.29 | 3.08 |
| % | % | Frais de chantier des unités d'ouvrage | 2 % | 804.13 | 16.08 |
|  |  | Coûts directs |  |  | 820.21 |
