# Isolation acoustique au bruit aérien et au bruit de choc sous des planchers en bois massif ou en bois laminé, avec des membranes viscoélastiques

- Propriété du fichier: CYPE INGENIEROS, S.A.
- Format: FIEBDC-3/2002
- Zone géographique: Maroc
- Devise: MAD
- Coûts indirects: 3.00 %
- Frais généraux: 13.00 %
- Bénéfice: 6.00 %
- TVA: 20.00 %

## F Aménagements et finitions

### FI Isolations intérieures

#### FIP Parquets flottants

**FIP070** m² Isolation acoustique au bruit aérien et au bruit de choc sous des planchers en bois massif ou en bois laminé, avec des membranes viscoélastiques.
Isolation acoustique au bruit aérien et au bruit de choc sous des planchers en bois massif ou en bois laminé, avec membranes viscoélastiques de haute densité, de 5 mm d'épaisseur et désolidarisation périmétrique réalisée avec le même matériau isolant. Mise en place: face à face. Comprend le ruban viscoélastique autoadhésif, pour le scellement des joints.
Critère d'évaluation économique: Le prix ne comprend pas le plancher en bois ou laminé.
Inclut: Nettoyage et préparation de la surface support. Mise en place de l'isolant sur la surface support. Découpe de l'isolant. Scellement des joints et des liaisons.
Critère pour le métré: Surface mesurée selon documentation graphique du Projet.
Critère pour le mémoire: On mesurera la surface réellement exécutée selon les spécifications du Projet.

| Code | U | Désignation | Quantité | Prix | Montant |
|---|---|---|---|---|---|
| mt16pts020fdb | m² | Membrane viscoélastique de haute densité, de 5 mm d'épaisseur; avec 34 dB d'indice global de réduction acoustique, Rw. (matériau) | 1.150 | 73.75 | 84.81 |
| mt16pnc010a | m | Ruban viscoélastique autoadhésif, avec une autoprotection en aluminium, de 50 mm de largeur et de 1,5 mm d'épaisseur, pour le scellement des joints. (matériau) | 0.100 | 10.88 | 1.09 |
| mo054 | h | Compagnon professionnel III/CP2 poseur d'isolants rigides ou flexibles. (main-d'œuvre) | 0.120 | 59.53 | 7.14 |
| mo101 | h | Ouvrier professionnel II/OP poseur d'isolants rigides ou flexibles. (main-d'œuvre) | 0.120 | 51.29 | 6.15 |
| % | % | Frais de chantier des unités d'ouvrage | 2 % | 99.19 | 1.98 |
|  |  | Coûts directs |  |  | 101.17 |
