# Isolation thermique d'origine végétale par l'intérieur de la couche extérieure, en façade double paroi en maçonnerie apparente

- Propriété du fichier: CYPE INGENIEROS, S.A.
- Format: FIEBDC-3/2002
- Zone géographique: Maroc
- Devise: MAD
- Coûts indirects: 3.00 %
- Frais généraux: 13.00 %
- Bénéfice: 6.00 %
- TVA: 20.00 %

## F Aménagements et finitions

### FI Isolations intérieures

#### FIU Doublages

**FIU060** m² Isolation thermique d'origine végétale par l'intérieur de la couche extérieure, en façade double paroi en maçonnerie apparente.
Isolation thermique d'origine végétale par l'intérieur de la couche extérieure, en façade double paroi en maçonnerie apparente, constituée de panneau léger de laine de bois, de 600x2000 mm et 50 mm d'épaisseur, résistance thermique 0,56 m²K/W, conductivité thermique 0,09 W/(mK), placé bord à bord et fixé mécaniquement.
Inclut: Nettoyage et préparation de la surface du support. Implantation et découpe de l'isolant. Mise en place de l'isolant. Fixation de l'isolant. Résolution des points singuliers.
Critère pour le métré: Surface mesurée selon documentation graphique du Projet.
Critère pour le mémoire: On mesurera la surface réellement exécutée selon les spécifications du Projet.

| Code | U | Désignation | Quantité | Prix | Montant |
|---|---|---|---|---|---|
| mt16aaa020fc | U | Fixation mécanique pour panneaux isolants de laine de bois, placés directement sur la surface support. (matériau) | 4.000 | 1.85 | 7.40 |
| mt16vki010d | m² | Panneau léger de laine de bois, de 600x2000 mm et 50 mm d'épaisseur, selon NF EN 13168, constitué de copeaux de bois agglomérés avec ciment, résistance thermique 0,56 m²K/W, conductivité thermique 0,09 W/(mK), densité 390 kg/m³, coefficient de résistance à la diffusion de la vapeur d'eau 0,4 et Euroclasse B-s1, d0 de réaction au feu selon NF EN 13501-1, pour isolation thermique et acoustique et protection contre les incendies, dans des bâtiments. (matériau) | 1.050 | 207.46 | 217.83 |
| mo054 | h | Compagnon professionnel III/CP2 poseur d'isolants rigides ou flexibles. (main-d'œuvre) | 0.096 | 59.53 | 5.71 |
| mo101 | h | Ouvrier professionnel II/OP poseur d'isolants rigides ou flexibles. (main-d'œuvre) | 0.096 | 51.29 | 4.92 |
| % | % | Frais de chantier des unités d'ouvrage | 2 % | 235.86 | 4.72 |
|  |  | Coûts directs |  |  | 240.58 |
