# Amortisseur métallique à ressort, monté sur le sol, socle ou structure

- Propriété du fichier: CYPE INGENIEROS, S.A.
- Format: FIEBDC-3/2002
- Zone géographique: Maroc
- Devise: MAD
- Coûts indirects: 3.00 %
- Frais généraux: 13.00 %
- Bénéfice: 6.00 %
- TVA: 20.00 %

## F Aménagements et finitions

### FI Isolations intérieures

#### FIV Amortisseurs et éléments antivibration

**FIV030** U Amortisseur métallique à ressort, monté sur le sol, socle ou structure.
Amortisseur métallique à ressort, de 195x82x127 mm, de 50 kg de charge minimale et 125 kg de charge maximale, constitué de ressort en acier de haute adhérence finition avec peinture époxy couleur bleue, couvercles métalliques fixés avec un double système de sécurité comprenant des pieux internes et un mastic viscoélastique, pièce interne en polyéthylène et base métallique aux deux extrémités avec des orifices ouverts, monté sur le sol, socle ou structure. Comprend les accessoires de montage.
Inclut: Implantation. Mise en place de l'amortisseur.
Critère pour le métré: Nombre d'unités prévues, selon documentation graphique du Projet.
Critère pour le mémoire: On mesurera le nombre d'unités réellement exécutées selon les spécifications du Projet.

| Code | U | Désignation | Quantité | Prix | Montant |
|---|---|---|---|---|---|
| mt16avg040f | U | Amortisseur métallique à ressort, de 195x82x127 mm, de 50 kg de charge minimale et 125 kg de charge maximale, constitué de ressort en acier de haute adhérence finition avec peinture époxy couleur bleue, couvercles métalliques fixés avec un double système de sécurité comprenant des pieux internes et un mastic viscoélastique, pièce interne en polyéthylène et base métallique aux deux extrémités avec des orifices ouverts, à monter au sol, sur socle ou sur structure. Comprend accessoires de montage. (matériau) | 1.000 | 107.83 | 107.83 |
| mo011 | h | Compagnon professionnel III/CP2 monteur. (main-d'œuvre) | 0.120 | 59.53 | 7.14 |
| mo080 | h | Ouvrier professionnel II/OP monteur. (main-d'œuvre) | 0.120 | 51.29 | 6.15 |
| % | % | Frais de chantier des unités d'ouvrage | 2 % | 121.12 | 2.42 |
|  |  | Coûts directs |  |  | 123.54 |
