# Changement du sens d'ouverture d'une porte intérieure

- Propriété du fichier: CYPE INGENIEROS, S.A.
- Format: FIEBDC-3/2002
- Zone géographique: Maroc
- Devise: MAD
- Coûts indirects: 3.00 %
- Frais généraux: 13.00 %
- Bénéfice: 6.00 %
- TVA: 20.00 %

## F Aménagements et finitions

### FK Menuiseries intérieures et meubles

#### FKI Portes intérieures

**FKI010** U Changement du sens d'ouverture d'une porte intérieure.
Changement du sens d'ouverture d'une porte intérieure en bois et remplacement des ferrures existantes par des ferrures de fermeture de laiton et béquille sur garniture plaque longue en laiton, couleur noire, finition brillant, série basique.
Inclut: Démontage des éléments. Enlèvement des ferrures détériorées. Réparation du précadre. Implantation et mise en place des pentures. Montage des éléments. Ajustement du vantail. Nettoyage des restes d'ouvrage.
Critère pour le métré: Nombre d'unités prévues, selon documentation graphique du Projet.
Critère pour le mémoire: On mesurera le nombre d'unités réellement exécutées selon les spécifications du Projet.

| Code | U | Désignation | Quantité | Prix | Montant |
|---|---|---|---|---|---|
| mt23ibl010jb | U | Penture de 100x58 mm, avec arrêt, en laiton, finition brillant, pour porte intérieure. (matériau) | 3.000 | 9.21 | 27.63 |
| mt23ppb031 | U | Vis en laiton 21/35 mm. (matériau) | 18.000 | 0.75 | 13.50 |
| mt23ppb200 | U | Serrure à larder, têtière, accessoires et vis de fixation, pour porte intérieure, selon NF EN 12209. (matériau) | 1.000 | 141.22 | 141.22 |
| mt23hbl010aa | U | Jeu de béquille et garniture plaque longue en laiton, couleur noire, finition brillant, série basique, pour porte intérieure. (matériau) | 1.000 | 101.61 | 101.61 |
| op00cla010 |  | Cloueuse pneumatique. | 1.000 | 0.00 | 0.00 |
| op00gra010 |  | Agrafeuse. | 1.000 | 0.00 | 0.00 |
| op00sie010 |  | Scie sauteuse. | 1.000 | 0.00 | 0.00 |
| op00ato010 |  | Tournevis. | 1.000 | 0.00 | 0.00 |
| mo017 | h | Compagnon professionnel III/CP2 menuisier bois. (main-d'œuvre) | 0.657 | 58.67 | 38.55 |
| % | % | Frais de chantier des unités d'ouvrage | 2 % | 322.51 | 6.45 |
|  |  | Coûts directs |  |  | 328.96 |
