# Émail sur serrurerie en acier galvanisé ou en métal non ferreux, finition martelée

- Propriété du fichier: CYPE INGENIEROS, S.A.
- Format: FIEBDC-3/2002
- Zone géographique: Maroc
- Devise: MAD
- Coûts indirects: 3.00 %
- Frais généraux: 13.00 %
- Bénéfice: 6.00 %
- TVA: 20.00 %

## F Aménagements et finitions

### FP Peintures

#### FPE Spéciales métal

**FPE120** m² Émail sur serrurerie en acier galvanisé ou en métal non ferreux, finition martelée.
Application manuelle de deux couches d'émail synthétique, couleur à choisir, finition martelé, (rendement: 0,1 l/m² chaque couche); application préalable de deux couches d'impression synthétique antioxydante à séchage rapide, à base de résines alkydes, couleur blanche, finition mat (rendement: 0,1 l/m² chaque couche), sur garde-corps intérieur avec barreaudage, en acier galvanisé ou en métal non ferreux.
Inclut: Préparation et nettoyage de la surface support. Application de deux couches d'impression. Application de deux couches de finition.
Critère pour le métré: Surface du polygone enveloppant, mesurée selon documentation graphique du Projet, sur une seule face, sans décompter les ouvertures.
Critère pour le mémoire: La surface du polygone enveloppant les unités réellement exécutées selon les spécifications du Projet sera mesurée, sur une seule face.

| Code | U | Désignation | Quantité | Prix | Montant |
|---|---|---|---|---|---|
| mt27pfi140a | l | Impression synthétique antioxydante à séchage rapide, couleur blanche, finition mat, à base de résines alkydes et pigments antioxydants, de résistance à la corrosion élevée, à appliquer à la brosse ou au pistolet. (matériau) | 0.200 | 125.27 | 25.05 |
| mt27esm010b | l | Émail synthétique, pour extérieur, couleur à choisir, finition martelé, avec résistance aux intempéries, à appliquer à la brosse, au rouleau ou au pistolet. (matériau) | 0.200 | 163.24 | 32.65 |
| op00dec010 |  | Décapeur. | 1.000 | 0.00 | 0.00 |
| mo038 | h | Compagnon professionnel III/CP2 peintre. (main-d'œuvre) | 0.756 | 57.66 | 43.59 |
| mo076 | h | Ouvrier professionnel II/OP peintre. (main-d'œuvre) | 0.151 | 51.29 | 7.74 |
| % | % | Frais de chantier des unités d'ouvrage | 2 % | 109.03 | 2.18 |
|  |  | Coûts directs |  |  | 111.21 |
