# Plinthe laminée

- Propriété du fichier: CYPE INGENIEROS, S.A.
- Format: FIEBDC-3/2002
- Zone géographique: Maroc
- Devise: MAD
- Coûts indirects: 3.00 %
- Frais généraux: 13.00 %
- Bénéfice: 6.00 %
- TVA: 20.00 %

## F Aménagements et finitions

### FS Revêtements de sols

#### FSL Laminés

**FSL020** m Plinthe laminée.
Plinthe en MDF, de 58x12 mm, recouvert avec un film plastique imitation bois, couleur à choisir, fixé au parement via clous. Comprend la cire de remplissage pour le bouchage des orifices.
Inclut: Implantation. Découpe des pièces. Fixation des pièces sur le parement. Bouchage des orifices. Résolution des coins et des rencontres.
Critère pour le métré: Longueur mesurée selon documentation graphique du Projet, sans inclure les largeurs de passage. Le métré par casses et découpes n'a pas été augmenté, puisque 5% de pièces de plus ont été considérées dans la décomposition.
Critère pour le mémoire: On mesurera la longueur réellement exécutée selon les spécifications du Projet.

| Code | U | Désignation | Quantité | Prix | Montant |
|---|---|---|---|---|---|
| mt18rma040b | m | Plinthe en MDF, de 58x12 mm, recouvert avec un film plastique imitation bois, couleur à choisir, et résistance à l'abrasion AC3, selon NF EN 13329. (matériau) | 1.050 | 34.21 | 35.92 |
| mt18mva150a | U | Clou en acier galvanisé avec tête perdue, de 1,4 mm de diamètre et 25 mm de longueur. (matériau) | 2.500 | 0.23 | 0.58 |
| mt22www080 | kg | Cire de remplissage, pour couvrir les défauts superficiels du bois. (matériau) | 0.008 | 662.51 | 5.30 |
| op00cla010 |  | Cloueuse pneumatique. | 1.000 | 0.00 | 0.00 |
| op00cep010 |  | Varlope. | 1.000 | 0.00 | 0.00 |
| op00gui010 |  | Guillotine. | 1.000 | 0.00 | 0.00 |
| mo028 | h | Compagnon professionnel III/CP2 poseur de sols laminés. (main-d'œuvre) | 0.157 | 57.66 | 9.05 |
| % | % | Frais de chantier des unités d'ouvrage | 2 % | 50.85 | 1.02 |
|  |  | Coûts directs |  |  | 51.87 |
