# Revêtement d'escalier avec des éléments céramiques

- Propriété du fichier: CYPE INGENIEROS, S.A.
- Format: FIEBDC-3/2002
- Zone géographique: Maroc
- Devise: MAD
- Coûts indirects: 3.00 %
- Frais généraux: 13.00 %
- Bénéfice: 6.00 %
- TVA: 20.00 %

## F Aménagements et finitions

### FY Revêtements d'escaliers

#### FYC Céramique

**FYC010** U Revêtement d'escalier avec des éléments céramiques.
Revêtement d'escalier en U, à deux volées droites avec palier intermédiaire avec 17 marches de 100 cm de largeur, à l'aide d'un doublage de marches préalable (non compris dans ce prix) avec pièces en grès émaillé, et plinthe, de 420x180 mm, placé sur un côté, le tout placé avec du mortier de ciment M-5; et jointoiement avec du mortier de joints cémenteux amélioré, avec absorption d'eau réduite et résistance élevée à l'abrasion type CG 2 W A, couleur blanche, pour joints de 2 à 15 mm. Comprend le revêtement de sol de paliers et.
Inclut: Implantation et tracé des marches, des contremarches et des plinthes. Découpe des pièces et réalisation des assemblages des coins intérieurs et des extérieurs. Humectage des marches. Mise en place de la contremarche et du dessus de la première marche avec du mortier. Tension des cordeaux. Mise en place des contremarches et des marches. Mise en place d'une plinthe. Remplissage des joints. Nettoyage du tronçon.
Critère pour le métré: Nombre d'unités prévues, selon documentation graphique du Projet.
Critère pour le mémoire: On mesurera le nombre d'unités réellement exécutées selon les spécifications du Projet.

| Code | U | Désignation | Quantité | Prix | Montant |
|---|---|---|---|---|---|
| mt18pce010800 | m | Marche en grès émaillé, 8,00Dhs/m. (matériau) | 17.000 | 87.29 | 1483.93 |
| mt18pce011800 | m | Contremarche en grès émaillé, 8,00Dhs/m. (matériau) | 17.000 | 87.29 | 1483.93 |
| mt18zce010a500 | m | Plinthe céramique pour escalier en grès émaillé, 420x180 mm, 5,00Dhs/m. (matériau) | 7.140 | 54.56 | 389.56 |
| mt18bde010800 | m² | Carreau céramique en grès émaillé, 8,00Dhs/m², selon NF EN 14411. (matériau) | 1.050 | 87.29 | 91.65 |
| mt18rce010a300 | m | Plinthe céramique en grès émaillé, de 7 cm de largeur, 3,00Dhs/m. (matériau) | 2.000 | 32.73 | 65.46 |
| mt09mor010c | m³ | Mortier de ciment CEM II/B-P 32,5 N type M-5, confectionné sur site avec 250 kg/m³ de ciment et une proportion en volume 1/6. (matériau) | 0.220 | 1367.51 | 300.85 |
| mt01ara010a | m³ | Sable avec granulométrie de 0 à 5 mm de diamètre, propre. (matériau) | 0.020 | 151.51 | 3.03 |
| mt09mcp020bB | kg | Mortier de joints cémenteux amélioré, avec absorption d'eau réduite et résistance élevée à l'abrasion, type CG2 W A, selon NF EN 13888, couleur blanche, pour joints de 2 à 15 mm, à base de ciment à haute résistance, granulats sélectionnés, additifs spéciaux et pigments, avec effet antimoisissure et effet préventif des efflorescences, hydrofugeant, spécial pour le jointoiement de tout type de pièces céramiques et pierres naturelles dans les zones de prolifération de micro-organismes. (matériau) | 9.220 | 17.26 | 159.14 |
| op00sie030 |  | Scie à disque de diamant, pour table de travail, à coupe humide. | 1.000 | 0.00 | 0.00 |
| op00amo010 |  | Rectifieuse ou scie radiale. | 1.000 | 0.00 | 0.00 |
| mo023 | h | Compagnon professionnel III/CP2 carreleur en revêtements de sols. (main-d'œuvre) | 11.566 | 57.66 | 666.90 |
| mo061 | h | Ouvrier professionnel II/OP carreleur en revêtements de sols. (main-d'œuvre) | 11.566 | 51.29 | 593.22 |
| mo113 | h | Ouvrier d'exécution I/OE1 construction. (main-d'œuvre) | 11.566 | 48.31 | 558.75 |
| % | % | Frais de chantier des unités d'ouvrage | 2 % | 5796.42 | 115.93 |
|  |  | Coûts directs |  |  | 5912.35 |
