# Entrées de courrier et boîtes aux lettres sans fenêtre

- Propriété du fichier: CYPE INGENIEROS, S.A.
- Format: FIEBDC-3/2002
- Zone géographique: Maroc
- Devise: MAD
- Coûts indirects: 3.00 %
- Frais généraux: 13.00 %
- Bénéfice: 6.00 %
- TVA: 20.00 %

## F Aménagements et finitions

### FZ Zones communes

#### FZC Réception du courrier

**FZC030** U Entrées de courrier et boîtes aux lettres sans fenêtre.
Boîte aux lettres sans fenêtre en tôle d'acier couleur noire, de 312x125x395 mm. Comprend la visserie de fixation.
Inclut: Implantation. Fixation au parement via des éléments d'ancrage.
Critère pour le métré: Nombre d'unités prévues, selon documentation graphique du Projet.
Critère pour le mémoire: On mesurera le nombre d'unités réellement mises en place selon les spécifications du Projet.

| Code | U | Désignation | Quantité | Prix | Montant |
|---|---|---|---|---|---|
| mt45btv510i | U | Boîte aux lettres sans fenêtre en tôle d'acier couleur noire, de 312x125x395 mm, avec visserie de fixation. (matériau) | 1.000 | 483.04 | 483.04 |
| op00ato010 |  | Tournevis. | 1.000 | 0.00 | 0.00 |
| mo080 | h | Ouvrier professionnel II/OP monteur. (main-d'œuvre) | 0.117 | 51.29 | 6.00 |
| % | % | Frais de chantier des unités d'ouvrage | 2 % | 489.04 | 9.78 |
|  |  | Coûts directs |  |  | 498.82 |
