# Élément de signalisation

- Propriété du fichier: CYPE INGENIEROS, S.A.
- Format: FIEBDC-3/2002
- Zone géographique: Maroc
- Devise: MAD
- Coûts indirects: 3.00 %
- Frais généraux: 13.00 %
- Bénéfice: 6.00 %
- TVA: 20.00 %

## F Aménagements et finitions

### FZ Zones communes

#### FZS Signalétique

**FZS010** U Élément de signalisation.
Enseigne avec support de bois pour signalisation de logement, de 300x75 mm, avec les lettres ou les nombres gravés en laiton extra avec les coins découpés.
Inclut: Implantation. Fixation au parement via des éléments d'ancrage.
Critère pour le métré: Nombre d'unités prévues, selon documentation graphique du Projet.
Critère pour le mémoire: On mesurera le nombre d'unités réellement mises en place selon les spécifications du Projet.

| Code | U | Désignation | Quantité | Prix | Montant |
|---|---|---|---|---|---|
| mt45rsv010l | U | Enseigne de signalisation pour la dénomination de logement, avec support de bois, de 300x75 mm, avec les lettres ou les numéros gravés en laiton extra avec les coins découpés. Comprend éléments de fixation. (matériau) | 1.000 | 185.12 | 185.12 |
| op00ato010 |  | Tournevis. | 1.000 | 0.00 | 0.00 |
| op00tal010 |  | Perceuse. | 1.000 | 0.00 | 0.00 |
| mo080 | h | Ouvrier professionnel II/OP monteur. (main-d'œuvre) | 0.117 | 51.29 | 6.00 |
| % | % | Frais de chantier des unités d'ouvrage | 2 % | 191.12 | 3.82 |
|  |  | Coûts directs |  |  | 194.94 |
