# Élément de signalisation

- Propriété du fichier: CYPE INGENIEROS, S.A.
- Format: FIEBDC-3/2002
- Zone géographique: Maroc
- Devise: MAD
- Coûts indirects: 3.00 %
- Frais généraux: 13.00 %
- Bénéfice: 6.00 %
- TVA: 20.00 %

## F Aménagements et finitions

### FZ Zones communes

#### FZS Signalétique

**FZS010** U Élément de signalisation.
Enseigne avec support de bois pour signalisation de logement, de 85x85 mm, avec les lettres ou les nombres gravés en laiton extra.
Inclut: Implantation. Fixation au parement via des éléments d'ancrage.
Critère pour le métré: Nombre d'unités prévues, selon documentation graphique du Projet.
Critère pour le mémoire: On mesurera le nombre d'unités réellement mises en place selon les spécifications du Projet.

| Code | U | Désignation | Quantité | Prix | Montant |
|---|---|---|---|---|---|
| mt45rsv010a | U | Enseigne de signalisation pour la dénomination de logement, avec support de bois, de 85x85 mm, avec les lettres ou les numéros gravés en laiton extra. Comprend éléments de fixation. (matériau) | 1.000 | 50.41 | 50.41 |
| op00ato010 |  | Tournevis. | 1.000 | 0.00 | 0.00 |
| op00tal010 |  | Perceuse. | 1.000 | 0.00 | 0.00 |
| mo080 | h | Ouvrier professionnel II/OP monteur. (main-d'œuvre) | 0.117 | 51.29 | 6.00 |
| % | % | Frais de chantier des unités d'ouvrage | 2 % | 56.41 | 1.13 |
|  |  | Coûts directs |  |  | 57.54 |
