# Préparation d'une surface en béton structural, avec des moyens mécaniques

- Propriété du fichier: CYPE INGENIEROS, S.A.
- Format: FIEBDC-3/2002
- Zone géographique: Maroc
- Devise: MAD
- Coûts indirects: 3.00 %
- Frais généraux: 13.00 %
- Bénéfice: 6.00 %
- TVA: 20.00 %

## G Structure et gros oeuvre

### GA Transformations et réparations

#### GAB Préparation de surfaces en béton

**GAB020** m² Préparation d'une surface en béton structural, avec des moyens mécaniques.
Préparation de surface en béton structural, pour l'application postérieure de produits réparateurs et protecteurs, en supprimant les couches anciennes, les laits superficiels, les peintures ou tout autre type de graisse ou de saleté du support, via projection à sec de jet de particules de matériau abrasif constitué de silicate d'aluminium, et charge manuelle des restes générés dans le camion ou la benne.
Critère d'évaluation économique: Le prix comprend le déplacement, le montage et le démontage sur site de l'équipement de projection.
Inclut: Montage et préparation de l'équipement. Application mécanique du jet de particules. Démontage de l'équipement. Nettoyage de la surface support. Retrait et stockage du matériau projeté et des restes générés. Chargement du matériau projeté et des restes générés dans le camion ou la benne.
Critère pour le métré: Surface mesurée selon documentation graphique du Projet.
Critère pour le mémoire: On mesurera la surface réellement exécutée selon les spécifications du Projet.

| Code | U | Désignation | Quantité | Prix | Montant |
|---|---|---|---|---|---|
| mt08lim010a | kg | Abrasif pour le nettoyage par jet ou à pression, constitué de particules de silicate d'aluminium. (matériau) | 1.725 | 2.99 | 5.16 |
| mq08lch010 | h | Équipement de jet de sable à pression. (matériel) | 0.133 | 27.96 | 3.72 |
| mq08gel010k | h | Groupe électrogène insonorisé, triphasé, de 45 kVA de puissance. (matériel) | 0.133 | 46.99 | 6.25 |
| mo112 | h | Ouvrier d'exécution I/OE2 construction. (main-d'œuvre) | 0.156 | 49.88 | 7.78 |
| mo113 | h | Ouvrier d'exécution I/OE1 construction. (main-d'œuvre) | 0.156 | 48.31 | 7.54 |
| % | % | Frais de chantier des unités d'ouvrage | 2 % | 30.45 | 0.61 |
|  |  | Coûts directs |  |  | 31.06 |
