# Acier dans les pannes/lisses métalliques

- Propriété du fichier: CYPE INGENIEROS, S.A.
- Format: FIEBDC-3/2002
- Zone géographique: Maroc
- Devise: MAD
- Coûts indirects: 3.00 %
- Frais généraux: 13.00 %
- Bénéfice: 6.00 %
- TVA: 20.00 %

## G Structure et gros oeuvre

### GC Charpentes et couvertures autoportantes

#### GCA Charpentes acier

**GCA030** kg Acier dans les pannes/lisses métalliques.
Acier NF EN 10025 S275JR, dans les pannes/lisses métalliques constituées de pièces simples de profilés laminés à chaud des séries IPN, IPE, HEB, HEA, HEM ou UPN, finition avec impression antioxydante, fixées aux fermes avec assemblages boulonnés sur site.
Critère d'évaluation économique: Le prix comprend les boulons, les coupes, les épointages, les pièces spéciales, les douilles et les éléments auxiliaires de montage, mais il ne comprend pas la tôle ou le panneau qui agira comme couverture.
Inclut: Implantation des pannes sur les fermes. Présentation des pannes sur les fermes. Aplomb et nivellement définitifs. Exécution des assemblages boulonnés.
Critère pour le métré: Poids nominal mesuré selon documentation graphique du Projet.
Critère pour le mémoire: On déterminera, à partir du poids obtenu sur bascule officielle des unités arrivées sur le chantier, le poids des unités réellement exécutées selon les spécifications du Projet.

| Code | U | Désignation | Quantité | Prix | Montant |
|---|---|---|---|---|---|
| mt07ala245b | kg | Acier laminé NF EN 10025 S275JR, pour panne constituée d'une pièce simple, de profilés laminés à chaud des séries IPN, IPE, HEB, HEA, HEM et UPN, finition avec impression antioxydante, travaillé en atelier, fixé mécaniquement sur site, y compris accessoires, visserie et éléments d'ancrage. (matériau) | 1.000 | 18.28 | 18.28 |
| op00cor020 |  | Coupeuse manuelle de métal, à disque. | 1.000 | 0.00 | 0.00 |
| mo047 | h | Compagnon professionnel III/CP2 charpentier métal. (main-d'œuvre) | 0.038 | 60.54 | 2.30 |
| mo094 | h | Ouvrier professionnel II/OP charpentier métal. (main-d'œuvre) | 0.022 | 53.85 | 1.18 |
| % | % | Frais de chantier des unités d'ouvrage | 2 % | 21.76 | 0.44 |
|  |  | Coûts directs |  |  | 22.20 |
