# Acier dans les pannes/lisses métalliques

- Propriété du fichier: CYPE INGENIEROS, S.A.
- Format: FIEBDC-3/2002
- Zone géographique: Maroc
- Devise: MAD
- Coûts indirects: 3.00 %
- Frais généraux: 13.00 %
- Bénéfice: 6.00 %
- TVA: 20.00 %

## G Structure et gros oeuvre

### GC Charpentes et couvertures autoportantes

#### GCA Charpentes acier

**GCA030** kg Acier dans les pannes/lisses métalliques.
Acier NF EN 10162 S235JRC, dans les pannes/lisses métalliques constituées de pièces simples de profilés formés à froid des séries oméga, L, U, C ou Z, finition galvanisée, fixées aux fermes avec assemblages boulonnés sur site.
Critère d'évaluation économique: Le prix comprend les boulons, les coupes, les épointages, les pièces spéciales, les douilles et les éléments auxiliaires de montage, mais il ne comprend pas la tôle ou le panneau qui agira comme toiture.
Inclut: Implantation des pannes sur les fermes. Présentation des pannes sur les fermes. Aplomb et nivellement définitifs. Exécution des assemblages boulonnés.
Critère pour le métré: Poids nominal mesuré selon documentation graphique du Projet.
Critère pour le mémoire: On déterminera, à partir du poids obtenu sur bascule officielle des unités arrivées sur le chantier, le poids des unités réellement exécutées selon les spécifications du Projet.

| Code | U | Désignation | Quantité | Prix | Montant |
|---|---|---|---|---|---|
| mt07ali010a | kg | Acier NF EN 10162 S235JRC, pour panne constituée d'une pièce simple, dans des profilés formés à froid des séries oméga, L, U, C ou Z, galvanisé, y compris accessoires, visserie et éléments d'ancrage. (matériau) | 1.000 | 26.04 | 26.04 |
| op00cor020 |  | Coupeuse manuelle de métal, à disque. | 1.000 | 0.00 | 0.00 |
| mo047 | h | Compagnon professionnel III/CP2 charpentier métal. (main-d'œuvre) | 0.038 | 65.30 | 2.48 |
| mo094 | h | Ouvrier professionnel II/OP charpentier métal. (main-d'œuvre) | 0.022 | 58.08 | 1.28 |
| % | % | Frais de chantier des unités d'ouvrage | 2 % | 29.80 | 0.60 |
|  |  | Coûts directs |  |  | 30.40 |
