# Couche séparatrice dans une fondation: film de polyéthylène

- Propriété du fichier: CYPE INGENIEROS, S.A.
- Format: FIEBDC-3/2002
- Zone géographique: Maroc
- Devise: MAD
- Coûts indirects: 3.00 %
- Frais généraux: 13.00 %
- Bénéfice: 6.00 %
- TVA: 20.00 %

## G Structure et gros oeuvre

### GF Fondations

#### GFS Couches séparatrices

**GFS010** m² Couche séparatrice dans une fondation: film de polyéthylène.
Couche séparatrice dans une fondation: film de polyéthylène de 0,05 mm d'épaisseur et 46 g/m² de masse surfacique. Mise en place: avec des recouvrements, directement sur le terrain, sur un hérisson ou sur un surface de béton.
Inclut: Mise en place de la couche séparatrice.
Critère pour le métré: Surface mesurée selon documentation graphique du Projet.
Critère pour le mémoire: On mesurera la surface réellement exécutée selon les spécifications du Projet, y compris les bords et les recouvrements.

| Code | U | Désignation | Quantité | Prix | Montant |
|---|---|---|---|---|---|
| mt16png010a | m² | Film de polyéthylène de 0,05 mm d'épaisseur et 46 g/m² de masse surfacique. (matériau) | 1.400 | 2.33 | 3.26 |
| mo029 | h | Compagnon professionnel III/CP2 poseur de membranes d'étanchéité. (main-d'œuvre) | 0.024 | 57.66 | 1.38 |
| mo067 | h | Ouvrier professionnel II/OP poseur de membranes d'étanchéité. (main-d'œuvre) | 0.049 | 51.29 | 2.51 |
| % | % | Frais de chantier des unités d'ouvrage | 2 % | 7.15 | 0.14 |
|  |  | Coûts directs |  |  | 7.29 |
