# Colonne en pierre naturelle

- Propriété du fichier: CYPE INGENIEROS, S.A.
- Format: FIEBDC-3/2002
- Zone géographique: Maroc
- Devise: MAD
- Coûts indirects: 3.00 %
- Frais généraux: 13.00 %
- Bénéfice: 6.00 %
- TVA: 20.00 %

## G Structure et gros oeuvre

### GO Poteaux, poutres et ossatures

#### GOP Pierre

**GOP010** U Colonne en pierre naturelle.
Colonne de granit Gris Mondariz, avec fût de section circulaire de 30 cm de diamètre, 200 cm de hauteur et finition sciée. Mise en place: par appui sur la surface support.
Inclut: Implantation des axes et du périmètre de la colonne. Mise en place de la colonne. Aplomb et nivellement de l'ensemble. Jointoiement.
Critère pour le métré: Nombre d'unités prévues, selon documentation graphique du Projet.
Critère pour le mémoire: On mesurera le nombre d'unités réellement exécutées selon les spécifications du Projet.

| Code | U | Désignation | Quantité | Prix | Montant |
|---|---|---|---|---|---|
| mt06cpn010aad | U | Colonne de granit Gris Mondariz, avec fût de section circulaire de 30 cm de diamètre, 200 cm de hauteur et finition sciée. (matériau) | 1.000 | 6971.67 | 6971.67 |
| mq07gte010c | h | Grue autopropulsée à bras télescopique avec une capacité d'élévation de 30 t et 27 m de hauteur maximale de travail. (matériel) | 1.159 | 655.74 | 760.00 |
| mo022 | h | Compagnon professionnel III/CP2 poseur de pierre naturelle. (main-d'œuvre) | 3.388 | 57.66 | 195.35 |
| mo060 | h | Ouvrier professionnel II/OP poseur de pierre naturelle. (main-d'œuvre) | 3.388 | 51.29 | 173.77 |
| % | % | Frais de chantier des unités d'ouvrage | 2 % | 8100.79 | 162.02 |
|  |  | Coûts directs |  |  | 8262.81 |
