# Plancher de dalles de sol en verre

- Propriété du fichier: CYPE INGENIEROS, S.A.
- Format: FIEBDC-3/2002
- Zone géographique: Maroc
- Devise: MAD
- Coûts indirects: 3.00 %
- Frais généraux: 13.00 %
- Bénéfice: 6.00 %
- TVA: 20.00 %

## G Structure et gros oeuvre

### GP Planchers

#### GPV Verre

**GPV010** m² Plancher de dalles de sol en verre.
Plancher de dalles de sol en verre, de 50x100 mm et 6+10+10 mm d'épaisseur, translucide, avec les bords polis, classement des prestations 1B1, avec résistance au glissement entre 35 et 45, appuyées sur des bandes en caoutchouc synthétique EPDM, disposées sur une ossature support de profilés métalliques, et ajustées latéralement avec des bandes du même matériau. Comprend le silicone synthétique incolore pour le scellement des joints.
Critère d'évaluation économique: Le prix ne comprend pas l'ossature support de profilés métalliques.
Inclut: Implantation. Mise en place des bandes d'appui et d'ajustement latéral, sur l'ossature support. Mise en place des dalles de sol en verre. Scellement des joints. Nettoyage final du revêtement.
Critère pour le métré: Surface mesurée selon documentation graphique du Projet.
Critère pour le mémoire: On mesurera la surface réellement exécutée selon les spécifications du Projet.

| Code | U | Désignation | Quantité | Prix | Montant |
|---|---|---|---|---|---|
| mt21vlp010au | m² | Dalles de sol en verre feuilleté de sécurité, de 50x100 mm et 6+10+10 mm d'épaisseur, translucide, composé de vitre extérieure en verre trempé de 6 mm d'épaisseur, avec résistance au glissement entre 35 et 45 selon DIN CEN/TS 12633 via l'application d'un traitement antidérapant sur sa face extérieure, vitre intermédiaire en verre trempé de 10 mm d'épaisseur et vitre intérieure en verre trempé de 10 mm d'épaisseur, unis par deux films incolores de butyral de polyvinyle, avec les bords polis, classement des prestations 1B1 selon NF EN 12600. (matériau) | 1.000 | 1503.87 | 1503.87 |
| mt21vlp020a | m | Bande en caoutchouc synthétique EPDM de 25 mm de largeur et 5 mm d'épaisseur, dureté Shore A approchée de 50, pour l'ajustement latéral à l'ossature support des dalles de sol en verre, fournie en rouleaux de 10 m de longueur. (matériau) | 2.000 | 51.89 | 103.78 |
| mt21vlp030a | m | Bande en caoutchouc synthétique EPDM de 45 mm de largeur et 5 mm d'épaisseur, pour l'appui sur l'ossature support des dalles de sol en verre, fournie en rouleaux de 10 m de longueur. (matériau) | 2.000 | 102.64 | 205.28 |
| mt21vva015b | U | Cartouche de 310 ml de silicone neutre, couleur à choisir, dureté Shore A approchée de 23, selon NF EN ISO 868 et reprise élastique >=80%, selon NF EN ISO 7389. (matériau) | 0.330 | 69.14 | 22.82 |
| mt21vva021 | U | Produits complémentaires pour la mise en place de verres. (matériau) | 1.000 | 14.37 | 14.37 |
| mo055 | h | Compagnon professionnel III/CP2 vitrier. (main-d'œuvre) | 0.915 | 57.47 | 52.59 |
| mo110 | h | Ouvrier professionnel II/OP vitrier. (main-d'œuvre) | 0.915 | 55.29 | 50.59 |
| % | % | Frais de chantier des unités d'ouvrage | 2 % | 1953.30 | 39.07 |
|  |  | Coûts directs |  |  | 1992.37 |
