# Transport et retrait d'un monte-charges de chantier

- Propriété du fichier: CYPE INGENIEROS, S.A.
- Format: FIEBDC-3/2002
- Zone géographique: Maroc
- Devise: MAD
- Coûts indirects: 3.00 %
- Frais généraux: 13.00 %
- Bénéfice: 6.00 %
- TVA: 20.00 %

## P Interventions préalables

### PH Équipements pour travaux en hauteur

#### PHM Monte-charges

**PHM020** U Transport et retrait d'un monte-charges de chantier.
Transport et retrait d'un monte-charges de chantier avec système d'élévation composé de fermeture et piston, pour le transport des matériaux, de 15 arrêts et 1000 kg de charge maximale.
Critère pour le métré: Nombre d'unités prévues, selon documentation graphique du Projet.
Critère pour le mémoire: On mesurera le nombre d'unités réellement exécutées selon les spécifications du Projet.

| Code | U | Désignation | Quantité | Prix | Montant |
|---|---|---|---|---|---|
| mq07mon110i | U | Transport et retrait de monte-charges de chantier à crémaillère pour le transport de matériaux de 15 arrêts et 1000 kg de charge maximale. (matériel) | 1.159 | 11194.02 | 12973.87 |
| % | % | Frais de chantier des unités d'ouvrage | 2 % | 12973.87 | 259.48 |
|  |  | Coûts directs |  |  | 13233.35 |
