# Prospection archéologique superficielle

- Propriété du fichier: CYPE INGENIEROS, S.A.
- Format: FIEBDC-3/2002
- Zone géographique: Maroc
- Devise: MAD
- Coûts indirects: 3.00 %
- Frais généraux: 13.00 %
- Bénéfice: 6.00 %
- TVA: 20.00 %

## P Interventions préalables

### PQ Travaux archéologiques

#### PQE Fouilles archéologiques et transports

**PQE010** m² Prospection archéologique superficielle.
Prospection archéologique superficielle d'un terrain à ciel ouvert, à caractère intensif et systématique, réalisée par un archéologue, en tentant obtenir le plus d'informations possibles, sans sondages, excavations ni essais.
Inclut: Déplacement sur chantier. Inspection visuelle.
Critère pour le métré: Surface mesurée selon documentation graphique du Projet.
Critère pour le mémoire: On mesurera la surface réellement exécutée selon les spécifications du Projet.

| Code | U | Désignation | Quantité | Prix | Montant |
|---|---|---|---|---|---|
| mo000 | h | archéologue. (main-d'œuvre) | 0.003 | 71.93 | 0.22 |
| % | % | Frais de chantier des unités d'ouvrage | 2 % | 0.22 | 0.00 |
|  |  | Coûts directs |  |  | 0.22 |
