# Rapport de résultats de l'essai par ultrasons

- Propriété du fichier: CYPE INGENIEROS, S.A.
- Format: FIEBDC-3/2002
- Zone géographique: Maroc
- Devise: MAD
- Coûts indirects: 3.00 %
- Frais généraux: 13.00 %
- Bénéfice: 6.00 %
- TVA: 20.00 %

## Q Contrôle de qualité et essais

### QE Structures en béton

#### QEI Essais informatifs

**QEI080** U Rapport de résultats de l'essai par ultrasons.
Rapport sur les résultats obtenus lors de l'essai par ultrasons, réalisé par un laboratoire accrédité dans le domaine technique correspondant.
Inclut: Émission du rapport des résultats.
Critère pour le métré: Nombre d'unités prévues, selon documentation du Plan de contrôle de qualité.

| Code | U | Désignation | Quantité | Prix | Montant |
|---|---|---|---|---|---|
| mt49tei031 | U | Rapport de reconnaissance sur les résultats obtenus dans l'essai avec ultrasons, réalisé par laboratoire accrédité dans le domaine technique correspondant. (matériau) | 1.000 | 1659.10 | 1659.10 |
| % | % | Frais de chantier des unités d'ouvrage | 2 % | 1659.10 | 33.18 |
|  |  | Coûts directs |  |  | 1692.28 |
