# Système d'étanchéité et d'isolation thermique entre menuiserie et ouvrage

- Propriété du fichier: CYPE INGENIEROS, S.A.
- Format: FIEBDC-3/2002
- Zone géographique: Maroc
- Devise: MAD
- Coûts indirects: 3.00 %
- Frais généraux: 13.00 %
- Bénéfice: 6.00 %
- TVA: 20.00 %

## R Rénovation énergétique

### RB Baies

#### RBI Amélioration de l'isolation et de l'étanchéité

**RBI010** m Système d'étanchéité et d'isolation thermique entre menuiserie et ouvrage.
Rénovation énergétique d'un bâtiment via l'incorporation d'un système d'étanchéité et l'isolation thermique entre menuiseries et ouvrage, constituée de remplissage du joint périphérique entre la menuiserie et l'ouvrage, via l'application d'une mousse adhésive auto-expansive élastique en polyuréthane monocomposant; scellement extérieur d'un joint de 10 mm de largeur et 5 mm de profondeur, avec un mastic monocomposant neutre super-élastique à base de polymère MS, avec résistance aux intempéries et aux rayons UV, couleur blanche, et scellement intérieur du joint de 5 mm de largeur et 5 mm de profondeur, avec silicone neutre oxymique, à élasticité permanente et séchage rapide, couleur blanche. Comprend le piquage de la face intérieure de la paroi, sur le périmètre de la menuiserie, pour le rainurage du joint à remplir avec de la mousse de polyuréthane, assainissement préalable de l'intérieur de celui-ci; l'impression préalable de la surface à sceller; la finition de la liaison entre le revêtement intérieur et le périmètre de la menuiserie avec des matériaux similaires à ceux existants et le nettoyage final. Totalement terminé.
Inclut: Préparation de la zone à remplir avec un isolant. Application de la mousse en polyuréthane. Scellement extérieur. Scellement intérieur. Arrêts. Nettoyage final.
Critère pour le métré: Longueur mesurée selon documentation graphique du Projet.
Critère pour le mémoire: On mesurera la longueur réellement exécutée selon les spécifications du Projet.

| Code | U | Désignation | Quantité | Prix | Montant |
|---|---|---|---|---|---|
| mt22www040 | U | Aérosol de 750 ml de mousse adhésive autoexpansive, élastique, en polyuréthane monocomposant, de 25 kg/m³ de densité, conductivité thermique 0,0345 W/(mK), 135% d'expansion, élongation jusqu'à rupture 45% et 7 N/cm² de résistance à la traction, stable de -40°C à 90°C; à appliquer au pistolet; selon NF EN 13165. (matériau) | 0.130 | 85.94 | 11.17 |
| mt22www070a | l | Impression transparente à base de polyuréthane, pour mastics acryliques sur surfaces poreuses. (matériau) | 0.002 | 238.20 | 0.48 |
| mt22www010a | U | Cartouche de 290 ml de mastic adhésif monocomposant, neutre, super-élastique, à base de polymère MS, couleur blanche, avec résistance aux intempéries et aux rayons UV et élongation jusqu'à rupture 750%. (matériau) | 0.170 | 54.31 | 9.23 |
| mt22www050a | U | Cartouche de 300 ml de silicone neutre oxymique, à élasticité permanente et séchage rapide, couleur blanche, intervalle de température de travail de -60 à 150°C, avec résistance aux rayons UV, dureté Shore A approchée de 22, selon NF EN ISO 868 et élongation à la rupture >= 800%, selon NF EN ISO 8339. (matériau) | 0.080 | 48.56 | 3.88 |
| mo020 | h | Compagnon professionnel III/CP2 construction. (main-d'œuvre) | 0.250 | 57.66 | 14.42 |
| mo113 | h | Ouvrier d'exécution I/OE1 construction. (main-d'œuvre) | 0.188 | 48.31 | 9.08 |
| % | % | Frais de chantier des unités d'ouvrage | 2 % | 48.26 | 0.97 |
|  |  | Coûts directs |  |  | 49.23 |
