# Unité intérieure d'air conditionné, de plafond avec distribution non gainée

- Propriété du fichier: CYPE INGENIEROS, S.A.
- Format: FIEBDC-3/2002
- Zone géographique: Maroc
- Devise: MAD
- Coûts indirects: 3.00 %
- Frais généraux: 13.00 %
- Bénéfice: 6.00 %
- TVA: 20.00 %

## R Rénovation énergétique

### RC Chauffage, climatisation et E.C.S.

#### RCM Unités autonomes de climatisation

**RCM110** U Unité intérieure d'air conditionné, de plafond avec distribution non gainée.
Rénovation énergétique des bâtiments via la mise en place, en remplacement d'un équipement existant, d'unité intérieure d'air conditionné, de plafond, avec distribution non gainable, système air-air multisplit, pour gaz R-32, pompe à chaleur, alimentation monophasée (230V/50Hz), puissance frigorifique nominale 5 kW (température de bulbe sec 27°C, température de bulbe humide 19°C), puissance calorifique nominale 5,8 kW (température de bulbe sec 20°C), de 210x1070x690 mm, niveau sonore (vitesse basse) 31 dBA, avec filtre et contrôle sans fil. Accessoires: adaptateur pour connexion de contrôle à distance par câble ou de contrôle externe.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42mhi175a | U | Unité intérieure d'air conditionné, de plafond, avec distribution non gainable, système air-air multisplit, pour gaz R-32, pompe à chaleur, alimentation monophasée (230V/50Hz), puissance frigorifique nominale 5 kW (température de bulbe sec 27°C, température de bulbe humide 19°C), puissance calorifique nominale 5,8 kW (température de bulbe sec 20°C), de 210x1070x690 mm, niveau sonore (vitesse basse) 31 dBA, avec filtre et contrôle sans fil. (matériau) | 1.000 | 13888.80 | 13888.80 |
| mt42mhi510a | U | Adaptateur pour connexion de contrôle à distance par câble ou de contrôle externe. (matériau) | 1.000 | 4095.93 | 4095.93 |
| mt42mhi900 | m | Câble bus blindé à 2 fils, de 0,5 mm² de section par fil (matériau) | 3.000 | 10.95 | 32.85 |
| mt35aia090aa | m | Tube rigide en PVC, branchable, courbable à chaud, de couleur noire, de 16 mm de diamètre nominal, pour climatisation fixe en surface. Résistance à la compression 1250 N, résistance à l'impact 2 joules, température de travail -5°C jusqu'à 60°C, avec degré de protection IP547 selon NF EN 60529, propriétés électriques: isolant, non propagateur de la flamme. Selon NF EN 61386-1 et NF EN 61386-22. Comprend les colliers, les éléments de fixation et les accessoires (courbes, manchons, tés, coudes et courbes flexibles). (matériau) | 3.000 | 16.86 | 50.58 |
| mo005 | h | Compagnon professionnel III/CP2 installateur de climatisation. (main-d'œuvre) | 1.181 | 59.53 | 70.30 |
| mo104 | h | Ouvrier professionnel II/OP installateur de climatisation. (main-d'œuvre) | 1.181 | 51.22 | 60.49 |
| % | % | Frais de chantier des unités d'ouvrage | 2 % | 18198.95 | 363.98 |
|  |  | Coûts directs |  |  | 18562.93 |
