# Équipement eau-eau, pompe à chaleur géothermique, pour production d'E.C.S. et chauffage

- Propriété du fichier: CYPE INGENIEROS, S.A.
- Format: FIEBDC-3/2002
- Zone géographique: Maroc
- Devise: MAD
- Coûts indirects: 3.00 %
- Frais généraux: 13.00 %
- Bénéfice: 6.00 %
- TVA: 20.00 %

## R Rénovation énergétique

### RC Chauffage, climatisation et E.C.S.

#### RCV Unités centralisées de climatisation

**RCV140** U Équipement eau-eau, pompe à chaleur géothermique, pour production d'E.C.S. et chauffage.
Rénovation énergétique des bâtiments via la mise en place, en remplacement d'un équipement existant, d'équipement eau-eau, pompe à chaleur géothermique, pour production d'E.C.S. et chauffage, constitué de pompe à chaleur, eau-eau, pour chauffage, pour gaz réfrigérant R-410A, alimentation triphasée à 400 V, puissance calorifique réglable entre 2,5 et 16 kW, COP 4,6, dimensions 1060x600x710 mm, puissance sonore 45 dBA, poids 185 kg, avec compresseur scroll avec technologie Inverter Copeland avec moteur électrique à aimants permanents, contrôle Micro PC Carel, pompes de circulation Wilo à vitesse variable et efficience élevée (classe énergétique A), détendeur électronique Carel, échangeurs à plaques Alfa Laval, vase d'expansion de 8 l, groupe de sécurité et kit d'isolation acoustique intégral, avec possibilité de connecter en cascade jusqu'à 3 unités et avec possibilité de gérer jusqu'à 4 surpresseurs, pour un circuit direct et trois circuits avec vanne mélangeuse, avec deux sondes d'immersion et sonde de température extérieure et ballon échangeur d'E.C.S. en acier inoxydable AISI 316, de capacité 750 litres, classe d'efficacité énergétique C. Totalement montée, connectée et mise en marche par l'entreprise installatrice pour le contrôle de son bon fonctionnement.
Inclut: Implantation de l'unité. Mise en place et fixation de l'unité et de ses accessoires. Connecté aux réseaux de conduction d'eau, électrique et de récupération des condensats. Mise en marche.
Critère pour le métré: Nombre d'unités prévues, selon documentation graphique du Projet.
Critère pour le mémoire: On mesurera le nombre d'unités réellement exécutées selon les spécifications du Projet.

| Code | U | Désignation | Quantité | Prix | Montant |
|---|---|---|---|---|---|
| mt42eco010aeb | U | Pompe à chaleur, eau-eau, pour chauffage, pour gaz réfrigérant R-410A, alimentation triphasée à 400 V, puissance calorifique réglable entre 2,5 et 16 kW, COP 4,6, dimensions 1060x600x710 mm, puissance sonore 45 dBA, poids 185 kg, avec compresseur scroll avec technologie Inverter Copeland avec moteur électrique à aimants permanents, contrôle Micro PC Carel, pompes de circulation Wilo à vitesse variable et efficience élevée (classe énergétique A), détendeur électronique Carel, échangeurs à plaques Alfa Laval, vase d'expansion de 8 l, groupe de sécurité et kit d'isolation acoustique intégral, avec possibilité de connecter en cascade jusqu'à 3 unités et avec possibilité de gérer jusqu'à 4 surpresseurs, pour un circuit direct et trois circuits avec vanne mélangeuse, avec deux sondes d'immersion et sonde de température extérieure. (matériau) | 1.000 | 131149.81 | 131149.81 |
| mt37www060f | U | Clapet antipollution de laiton, avec tamis en acier inoxydable avec perforations de 0,5 mm de diamètre, avec filet de 1 1/4", pour une pression maximale de travail de 16 bar et une température maximale de 110°C. (matériau) | 2.000 | 212.88 | 425.76 |
| mt42www050 | U | Thermomètre bimétallique, diamètre de sphère de 100 mm, avec prise verticale, avec tube plongeur en 1/2", échelle de température de 0 à 120°C. (matériau) | 1.000 | 748.51 | 748.51 |
| mt37www050e | U | Manchon antivibration, en caoutchouc, avec filet de 1 1/4", pour une pression maximale de travail de 10 bar. (matériau) | 4.000 | 423.82 | 1695.28 |
| mt37www050c | U | Manchon antivibration, en caoutchouc, avec filet de 1", pour une pression maximale de travail de 10 bar. (matériau) | 2.000 | 281.52 | 563.04 |
| mt37sve010e | U | Vanne à sphère en laiton nickelé à visser de 1 1/4". (matériau) | 4.000 | 191.34 | 765.36 |
| mt37sve010d | U | Vanne à sphère en laiton nickelé à visser de 1". (matériau) | 4.000 | 138.58 | 554.32 |
| mt42eco100ej | U | Ballon échangeur d'E.C.S. en acier inoxydable AISI 316, de capacité 750 litres, classe d'efficacité énergétique C, de 930 mm de diamètre extérieur, 1808 mm de hauteur totale, 8 bar de pression de travail, avec serpentin en spirale annelé flexible de 7,2 m² de surface d'échange, isolation thermique en mousse rigide de polyuréthane injecté sans HCFC et finition extérieure avec recouvrement en PVC semi-rigide. (matériau) | 1.000 | 74313.78 | 74313.78 |
| mo005 | h | Compagnon professionnel III/CP2 installateur de climatisation. (main-d'œuvre) | 0.599 | 59.53 | 35.66 |
| mo104 | h | Ouvrier professionnel II/OP installateur de climatisation. (main-d'œuvre) | 0.599 | 51.22 | 30.68 |
| % | % | Frais de chantier des unités d'ouvrage | 2 % | 210282.20 | 4205.64 |
|  |  | Coûts directs |  |  | 214487.84 |
