# Préparation d'un parement support, pour isolation thermique par l'extérieur d'une façade

- Propriété du fichier: CYPE INGENIEROS, S.A.
- Format: FIEBDC-3/2002
- Zone géographique: Maroc
- Devise: MAD
- Coûts indirects: 3.00 %
- Frais généraux: 13.00 %
- Bénéfice: 6.00 %
- TVA: 20.00 %

## R Rénovation énergétique

### RF Murs

#### RFE Systèmes d'isolation par l'extérieur

**RFE010** m² Préparation d'un parement support, pour isolation thermique par l'extérieur d'une façade.
Préparation du parement support pour isolation thermique par l'extérieur d'une façade, par piquage de l'enduit de ciment, avec des moyens manuels, chargement manuel dans la benne et revêtement postérieur avec du mortier de ciment, type GP CSIII W2, selon NF EN 998-1, couleur grise, de 10 mm d'épaisseur, lissé à la règle, avec finition rugueuse, application manuelle, armé avec maille en fibre de verre, anti-alcalin, de 10x10 mm de vide de maille, de 750 à 900 microns d'épaisseur et de 200 à 250 g/m² de masse surfacique, avec 25 kp/cm² de résistance à la traction, au niveau des changements de matériaux et des abouts de plancher.
Critère d'évaluation économique: Le prix comprend l'exécution des arrêts aux rencontres avec les parements, les revêtements et les autres éléments placés sur sa surface.
Inclut: Piquage manuel. Retrait et stockage des décombres. Nettoyage des restes d'ouvrage. Chargement manuel des décombres dans le camion ou la benne. Calepinage des pans. Préparation du mortier. Application du mortier. Mise en place de la maille de renfort. Séchage du mortier. Résolution des points singuliers.
Critère pour le métré: Surface mesurée selon documentation graphique du Projet.
Critère pour le mémoire: On mesurera la surface réellement exécutée selon les spécifications du Projet.

| Code | U | Désignation | Quantité | Prix | Montant |
|---|---|---|---|---|---|
| mt28mop190b | kg | Mortier de ciment, type GP CSIII W2, selon NF EN 998-1, pour utilisation à l'extérieur, couleur grise, composé de ciment à haute résistance, granulats sélectionnés et autres additifs, fourni en sacs. (matériau) | 16.000 | 1.65 | 26.40 |
| mt28mon040a | m² | Maille en fibre de verre, anti-alcalin, de 10x10 mm de vide de maille, de 750 à 900 microns d'épaisseur et de 200 à 250 g/m² de masse surfacique, avec 25 kp/cm² de résistance à la traction, pour armer les mortiers. (matériau) | 0.200 | 25.91 | 5.18 |
| op00tal020 |  | Malaxeur électrique. | 1.000 | 0.00 | 0.00 |
| mo113 | h | Ouvrier d'exécution I/OE1 construction. (main-d'œuvre) | 0.793 | 48.31 | 38.31 |
| mo039 | h | Compagnon professionnel III/CP2 enduiseur. (main-d'œuvre) | 0.529 | 57.66 | 30.50 |
| mo111 | h | Ouvrier d'exécution I/OE2 enduiseur. (main-d'œuvre) | 0.529 | 50.76 | 26.85 |
| % | % | Frais de chantier des unités d'ouvrage | 2 % | 127.24 | 2.54 |
|  |  | Coûts directs |  |  | 129.78 |
