# Rénovation énergétique de façade, avec isolation thermique et bardage rapporté ventilé en plaques compactes de minéraux avec polymères (Solid Surface)

- Propriété du fichier: CYPE INGENIEROS, S.A.
- Format: FIEBDC-3/2002
- Zone géographique: Maroc
- Devise: MAD
- Coûts indirects: 3.00 %
- Frais généraux: 13.00 %
- Bénéfice: 6.00 %
- TVA: 20.00 %

## R Rénovation énergétique

### RF Murs

#### RFE Systèmes d'isolation par l'extérieur

**RFE150** m² Rénovation énergétique de façade, avec isolation thermique et bardage rapporté ventilé en plaques compactes de minéraux avec polymères (Solid Surface).
Rénovation énergétique de façade. ISOLATION THERMIQUE: panneau en laine minérale, selon NF EN 13162, de 40 mm d'épaisseur, revêtu sur une de ses faces par un voile noir, résistance thermique 1,25 m²K/W, conductivité thermique 0,032 W/(mK), placé bord à bord, avec des fixations mécaniques sur la façade existante; BARDAGE RAPPORTÉ VENTILÉ: de plaques compactes de grand format constituées d'ATH (aluminium trihydrate) et résines polymériques de haute résistance (Solid Surface), couleur blanche de 3590x750x12 mm; mise en place avec joint continu à l'aide du système d'ancrage caché à agrafe, sur l'ossature de soutien en aluminium. Comprend le ruban autoadhésif pour le scellement des joints entre les panneaux isolants et les tire-fonds et les chevilles à expansion en acier inoxydable A2, pour la fixation de l'ossature de soutien.
Critère d'évaluation économique: Le prix ne comprend pas la préparation de la surface support.
Inclut: Implantation de l'isolant. Découpe et préparation de l'isolant. Fixation de l'isolant. Implantation des joints de dilatation et des pans. Implantation du calepinage du revêtement et des points d'ancrage de l'ossature de soutien. Fixation de l'ossature de soutien à la paroi principale et au plancher. Préparation du revêtement. Aplomb, nivellement et alignement du revêtement. Fixation définitive du revêtement à l'ossature de soutien. Jointoiement. Réalisation de tous les travaux nécessaires pour la résolution des ouvertures. Résolution des points singuliers. Ponçage de toute la surface. Nettoyage final du parement.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt16lva070b | m² | Panneau en laine minérale, selon NF EN 13162, de 40 mm d'épaisseur, revêtu sur une de ses faces par un voile noir, résistance thermique 1,25 m²K/W, conductivité thermique 0,032 W/(mK), Euroclasse A1 de réaction au feu selon NF EN 13501-1, capacité d'absorption d'eau à court terme <=1 kg/m² et coefficient de résistance à la diffusion de la vapeur d'eau 1. (matériau) | 1.050 | 135.39 | 142.16 |
| mt16aaa020ab | U | Fixation mécanique pour panneaux isolants de laine minérale, placés directement sur la surface support. (matériau) | 4.000 | 2.74 | 10.96 |
| mt16aaa030 | m | Ruban autoadhésif pour le scellement des joints. (matériau) | 0.440 | 4.11 | 1.81 |
| mt12mss010b | m² | Revêtement extérieur pour façade ventilée de plaques compactes de grand format constituées d'ATH (aluminium trihydrate) et résines polymériques de haute résistance (Solid Surface), couleur blanche de 3590x750x12 mm; mise en place avec joint continu à l'aide du système d'ancrage caché à agrafe, sur l'ossature de soutien formée de profilés verticaux en T en aluminium, profilés horizontaux de tube en aluminium de section rectangulaire, profilés séparateurs en L en aluminium, agrafes en aluminium, douilles en acier inoxydable et bouchons pour cacher les fixations; avec adhésif pour la fixation des plaques entre elles et des bouchons aux douilles, vis en acier inoxydable pour la fixation des douilles aux profilés verticaux et des profilés verticaux aux profilés séparateurs, tirefonds en acier inoxydable A2 et chevilles en nylon pour la fixation des profilés à la couche principale et chevilles à expansion, en acier inoxydable A2 pour la fixation des profilés au plancher; avec le prix augmenté de 5% pour cause de pièces spéciales pour la résolution des points singuliers. (matériau) | 1.000 | 4440.92 | 4440.92 |
| op00tal010 |  | Perceuse. | 1.000 | 0.00 | 0.00 |
| op00ato010 |  | Tournevis. | 1.000 | 0.00 | 0.00 |
| mo054 | h | Compagnon professionnel III/CP2 poseur d'isolants rigides ou flexibles. (main-d'œuvre) | 0.152 | 59.53 | 9.05 |
| mo101 | h | Ouvrier professionnel II/OP poseur d'isolants rigides ou flexibles. (main-d'œuvre) | 0.152 | 51.29 | 7.80 |
| mo052 | h | Compagnon professionnel III/CP2 poseur de systèmes de façades préfabriqués. (main-d'œuvre) | 1.329 | 59.53 | 79.12 |
| mo099 | h | Ouvrier professionnel II/OP poseur de systèmes de façades préfabriqués. (main-d'œuvre) | 1.329 | 51.29 | 68.16 |
| % | % | Frais de chantier des unités d'ouvrage | 2 % | 4759.98 | 95.20 |
|  |  | Coûts directs |  |  | 4855.18 |
