# Remplacement d'un luminaire par un luminaire avec une lampe LED

- Propriété du fichier: CYPE INGENIEROS, S.A.
- Format: FIEBDC-3/2002
- Zone géographique: Maroc
- Devise: MAD
- Coûts indirects: 3.00 %
- Frais généraux: 13.00 %
- Bénéfice: 6.00 %
- TVA: 20.00 %

## R Rénovation énergétique

### RI Éclairage

#### RIB Appareils d'éclairage

**RIB010** U Remplacement d'un luminaire par un luminaire avec une lampe LED.
Rénovation énergétique dans le système d'éclairage du bâtiment par le remplacement d'un luminaire existant encastré par luminaire rond fixe de plafond type Downlight, non réglable, encastré. Comprend le démontage du luminaire existant avec des moyens manuels, le nettoyage des restes, le retrait et le chargement manuel dans le camion ou la benne.
Inclut: Démontage des éléments avec des moyens manuels. Retrait et stockage du matériau démonté. Nettoyage des restes d'ouvrage. Chargement du matériau démonté et des restes d'ouvrage dans le camion ou la benne. Implantation. Montage, fixation et nivellement. Connexion. Mise en place des lampes et des accessoires. Contrôle de son bon fonctionnement.
Critère pour le métré: Nombre d'unités prévues, selon documentation graphique du Projet.
Critère pour le mémoire: On mesurera le nombre d'unités réellement exécutées selon les spécifications du Projet.

| Code | U | Désignation | Quantité | Prix | Montant |
|---|---|---|---|---|---|
| mt34lle050a | U | Luminaire rond fixe de plafond type Downlight, non réglable, de 18 W, alimentation à 220/240 V et 50-60 Hz, de 125 mm de diamètre d'encastrement et 110 mm de hauteur, avec lampe LED non remplaçable, température de couleur 3000 K, optique constitué de réflecteur recouvert avec aluminium vaporisé, finition très brillante, à rendement élevé, faisceau de lumière extensif 66°, arc enjoliveur de plastique, finition thermo-émaillée, de couleur blanche, taux d'éblouissement unifié inférieur à 19, indice de reproduction chromatique supérieure à 80, flux lumineux 882 lumens, degré de protection IP40, avec feuillards de fixation, à encastrer. (matériau) | 1.000 | 2089.30 | 2089.30 |
| mo003 | h | Compagnon professionnel III/CP2 électricien. (main-d'œuvre) | 0.577 | 59.53 | 34.35 |
| mo102 | h | Ouvrier professionnel II/OP électricien. (main-d'œuvre) | 0.577 | 51.22 | 29.55 |
| % | % | Frais de chantier des unités d'ouvrage | 2 % | 2153.20 | 43.06 |
|  |  | Coûts directs |  |  | 2196.26 |
