# Cabine sanitaire en panneau phénolique HPL

- Propriété du fichier: CYPE INGENIEROS, S.A.
- Format: FIEBDC-3/2002
- Zone géographique: Maroc
- Devise: MAD
- Coûts indirects: 3.00 %
- Frais généraux: 13.00 %
- Bénéfice: 6.00 %
- TVA: 20.00 %

## T Équipements techniques

### TB Équipements sanitaires

#### TBG Cabines sanitaires

**TBG010** U Cabine sanitaire en panneau phénolique HPL.
Cabine sanitaire, de 900x1400 mm et 2000 mm d'hauteur, de planche phénolique HPL, de 13 mm d'épaisseur, couleur à choisir; constitué de: porte de 600x2000 mm et 2 côtés de 2000 mm de hauteur; structure support en aluminium anodisé, constituée de profilé guide horizontal de section circulaire de 25 mm de diamètre, supports muraux, pinces de fixation des panneaux et profilés en U de 20x15 mm pour fixation au mur et ferrures en acier inoxydable AISI 316L, constitués de charnières avec ressort, poignée avec verrou et voyant extérieur libre/occupé, et pieds réglables en hauteur jusqu'à 150 mm. Comprend l'ajustement du vantail, la fixation des ferrures, le nivellement et l'ajustement final. Totalement montée.
Inclut: Implantation. Mise en place des ferrures d'attache. Mise en place du vantail. Mise en place des ferrures de fermeture et des accessoires. Nivèlement et ajustement final.
Critère pour le métré: Nombre d'unités prévues, selon documentation graphique du Projet.
Critère pour le mémoire: On mesurera le nombre d'unités réellement mises en place selon les spécifications du Projet.

| Code | U | Désignation | Quantité | Prix | Montant |
|---|---|---|---|---|---|
| mt45cvg010c | U | Cabine sanitaire, de 900x1400 mm et 2000 mm de hauteur, de planche phénolique HPL, de 13 mm d'épaisseur, couleur à choisir, Euroclasse B-s2, d0 de réaction au feu, selon NF EN 13501-1; constitué de: porte de 600x2000 mm et 2 côtés de 2000 mm de hauteur; structure support en aluminium anodisé, constituée de profilé guide horizontal de section circulaire de 25 mm de diamètre, supports muraux, pinces de fixation des panneaux et profilés en U de 20x15 mm pour fixation au mur et ferrures en acier inoxydable AISI 316L, constitués de charnières avec ressort, poignée avec verrou et voyant extérieur libre/occupé, et pieds réglables en hauteur jusqu'à 150 mm. (matériau) | 1.000 | 8813.89 | 8813.89 |
| op00ato010 |  | Tournevis. | 1.000 | 0.00 | 0.00 |
| op00tal010 |  | Perceuse. | 1.000 | 0.00 | 0.00 |
| mo011 | h | Compagnon professionnel III/CP2 monteur. (main-d'œuvre) | 0.623 | 59.53 | 37.09 |
| mo080 | h | Ouvrier professionnel II/OP monteur. (main-d'œuvre) | 0.623 | 51.29 | 31.95 |
| % | % | Frais de chantier des unités d'ouvrage | 2 % | 8882.93 | 177.66 |
|  |  | Coûts directs |  |  | 9060.59 |
