# Ballon échangeur, pour production d'E.C.S. et chauffage

- Propriété du fichier: CYPE INGENIEROS, S.A.
- Format: FIEBDC-3/2002
- Zone géographique: Maroc
- Devise: MAD
- Coûts indirects: 3.00 %
- Frais généraux: 13.00 %
- Bénéfice: 6.00 %
- TVA: 20.00 %

## T Équipements techniques

### TC ECS et chauffage

#### TCE Systèmes de conduction d'eau

**TCE170** U Ballon échangeur, pour production d'E.C.S. et chauffage.
Ballon échangeur combiné, pour production d'E.C.S. et d'eau pour chauffage, de 800 l de capacité, hauteur 1686 mm, diamètre 790 mm, avec échangeur de serpentin pour E.C.S. en acier inoxydable, tonneau pour chauffage avec serpentin, isolation thermique de 100 mm d'épaisseur en mousse molle de polyuréthane sans CFC avec enveloppe en polystyrène. Comprend les vannes d'isolement, les éléments de montage et les accessoires nécessaires à son bon fonctionnement.
Inclut: Implantation. Mise en place. Connexion. Contrôle de son bon fonctionnement.
Critère pour le métré: Nombre d'unités prévues, selon documentation graphique du Projet.
Critère pour le mémoire: On mesurera le nombre d'unités réellement exécutées selon les spécifications du Projet.

| Code | U | Désignation | Quantité | Prix | Montant |
|---|---|---|---|---|---|
| mt38csg400e | U | Ballon échangeur combiné, pour production d'E.C.S. et d'eau pour chauffage, de 800 l de capacité, hauteur 1686 mm, diamètre 790 mm, avec échangeur de serpentin pour E.C.S. en acier inoxydable, tonneau pour chauffage avec serpentin, isolation thermique de 100 mm d'épaisseur en mousse molle de polyuréthane sans CFC avec enveloppe en polystyrène. (matériau) | 1.000 | 42420.05 | 42420.05 |
| mt37sve010d | U | Vanne à sphère en laiton nickelé à visser de 1". (matériau) | 6.000 | 138.58 | 831.48 |
| mt38www011 | U | Produits complémentaires pour installations d'E.C.S. (matériau) | 1.000 | 19.84 | 19.84 |
| mo004 | h | Compagnon professionnel III/CP2 chauffagiste. (main-d'œuvre) | 1.784 | 59.53 | 106.20 |
| mo103 | h | Ouvrier professionnel II/OP chauffagiste. (main-d'œuvre) | 1.784 | 51.22 | 91.38 |
| % | % | Frais de chantier des unités d'ouvrage | 2 % | 43468.95 | 869.38 |
|  |  | Coûts directs |  |  | 44338.33 |
