# Compteur d'eau

- Propriété du fichier: CYPE INGENIEROS, S.A.
- Format: FIEBDC-3/2002
- Zone géographique: Maroc
- Devise: MAD
- Coûts indirects: 3.00 %
- Frais généraux: 13.00 %
- Bénéfice: 6.00 %
- TVA: 20.00 %

## T Équipements techniques

### TC ECS et chauffage

#### TCE Systèmes de conduction d'eau

**TCE340** U Compteur d'eau.
Compteur pour E.C.S. à jet unique, à visser, de 20 mm de diamètre nominal et température maximale du liquide conduit 90°C.
Inclut: Implantation. Mise en place. Connexion. Contrôle de son bon fonctionnement.
Critère pour le métré: Nombre d'unités prévues, selon documentation graphique du Projet.
Critère pour le mémoire: On mesurera le nombre d'unités réellement exécutées selon les spécifications du Projet.

| Code | U | Désignation | Quantité | Prix | Montant |
|---|---|---|---|---|---|
| mt37cic040c | U | Compteur pour E.C.S. à jet unique, à visser, de 20 mm de diamètre nominal et température maximale du liquide conduit 90°C. (matériau) | 1.000 | 700.55 | 700.55 |
| mt38www012 | U | Produits complémentaires pour installation de chauffage et d'E.C.S. (matériau) | 1.000 | 28.74 | 28.74 |
| mo004 | h | Compagnon professionnel III/CP2 chauffagiste. (main-d'œuvre) | 0.535 | 59.53 | 31.85 |
| % | % | Frais de chantier des unités d'ouvrage | 2 % | 761.14 | 15.22 |
|  |  | Coûts directs |  |  | 776.36 |
