# Insert à bois

- Propriété du fichier: CYPE INGENIEROS, S.A.
- Format: FIEBDC-3/2002
- Zone géographique: Maroc
- Devise: MAD
- Coûts indirects: 3.00 %
- Frais généraux: 13.00 %
- Bénéfice: 6.00 %
- TVA: 20.00 %

## T Équipements techniques

### TC ECS et chauffage

#### TCN Bois et charbon

**TCN070** U Insert à bois.
Insert à bois, puissance thermique nominale 7 kW, rendement 71,5%, volume chauffable, calculé avec une exigence de 40 W/m³, 170 m³, d'acier couleur anthracite, avec ventilation par convection naturelle, composé de frontal, porte et foyer en fonte, verre vitrocéramique émaillé résistant à 800°C, récupérateur de cendres, air primaire réglable manuellement, air secondaire fixe, secoue-grille à actionnement extérieur, tirage des fumées contrôlé automatiquement lors de l'ouverture de la porte et diffuseur de flux à air dirigeable. Comprend les accessoires de connexion au conduit d'évacuation des produits de la combustion, sans inclure ce conduit. Totalement monté et connecté.
Inclut: Implantation de l'insert. Présentation des éléments. Montage de l'insert et de ses accessoires. Connexion au conduit d'évacuation.
Critère pour le métré: Nombre d'unités prévues, selon documentation graphique du Projet.
Critère pour le mémoire: On mesurera le nombre d'unités réellement exécutées selon les spécifications du Projet.

| Code | U | Désignation | Quantité | Prix | Montant |
|---|---|---|---|---|---|
| mt38arc070d | U | Insert à bois, puissance thermique nominale 7 kW, rendement 71,5%, volume chauffable, calculé avec une exigence de 40 W/m³, 170 m³, d'acier couleur anthracite, avec ventilation par convection naturelle, composé de frontal, porte et foyer en fonte, verre vitrocéramique émaillé résistant à 800°C, récupérateur de cendres, air primaire réglable manuellement, air secondaire fixe, secoue-grille à actionnement extérieur, tirage des fumées contrôlé automatiquement lors de l'ouverture de la porte et diffuseur de flux à air dirigeable, selon NF EN 13229. (matériau) | 1.000 | 17352.54 | 17352.54 |
| mt38arc600d | U | Mise en marche et formation au maniement d'insert à bois. (matériau) | 1.000 | 821.42 | 821.42 |
| mo004 | h | Compagnon professionnel III/CP2 chauffagiste. (main-d'œuvre) | 1.181 | 59.53 | 70.30 |
| mo103 | h | Ouvrier professionnel II/OP chauffagiste. (main-d'œuvre) | 1.181 | 51.22 | 60.49 |
| % | % | Frais de chantier des unités d'ouvrage | 2 % | 18304.75 | 366.10 |
|  |  | Coûts directs |  |  | 18670.85 |
