# Chaudière au fioul, domestique, à basse température, sur pied, pour chauffage

- Propriété du fichier: CYPE INGENIEROS, S.A.
- Format: FIEBDC-3/2002
- Zone géographique: Maroc
- Devise: MAD
- Coûts indirects: 3.00 %
- Frais généraux: 13.00 %
- Bénéfice: 6.00 %
- TVA: 20.00 %

## T Équipements techniques

### TC ECS et chauffage

#### TCQ Combustibles liquides

**TCQ020** U Chaudière au fioul, domestique, à basse température, sur pied, pour chauffage.
Chaudière sur pied, à basse température, avec corps en fonte de fer gris GL 180 pour brûleur pressurisé pour fioul, puissance de chauffage 28 kW, poids 208 kg, dimensions 773x600x728 mm, nombre d'éléments 4, contenu d'eau 41 l, pression maximale de travail 4 bar, brûleur de gazole à flamme bleue de 30 kW de puissance, tableau de régulation, de 154x366x327 mm, avec chronothermostat modulant avec sonde de température extérieure, kit d'union de chaudière à fioul a collecteur ou groupe de pompage, kit de sécurité pour chaudière à fioul, kit d'union de chaudière à fioul a vase d'expansion, sans inclure le conduit pour l'évacuation des produits de la combustion. Totalement montée, connectée et testée.
Inclut: Implantation. Présentation des éléments. Montage de la chaudière et de ses accessoires. Connecté aux réseaux de conduction d'eau, de gazole, d'assainissement et électrique, et au conduit d'évacuation des produits de la combustion. Mise en marche.
Critère pour le métré: Nombre d'unités prévues, selon documentation graphique du Projet.
Critère pour le mémoire: On mesurera le nombre d'unités réellement exécutées selon les spécifications du Projet.

| Code | U | Désignation | Quantité | Prix | Montant |
|---|---|---|---|---|---|
| mt38cqj100f | U | Chaudière sur pied, à basse température, avec corps en fonte de fer gris GL 180 pour brûleur pressurisé pour fioul, puissance de chauffage 28 kW, poids 208 kg, dimensions 773x600x728 mm, nombre d'éléments 4, contenu d'eau 41 l, pression maximale de travail 4 bar. (matériau) | 1.000 | 20422.60 | 20422.60 |
| mt38cqj101a | U | Tableau de régulation, de 154x366x327 mm, avec chronothermostat modulant avec sonde de température extérieure. (matériau) | 1.000 | 6674.05 | 6674.05 |
| mt38cqj102f | U | Brûleur de gazole à flamme bleue de 30 kW de puissance, pour chaudières de 26 à 31 kW de puissance. (matériau) | 1.000 | 12013.29 | 12013.29 |
| mt38cqj520a | U | Kit de sécurité pour chaudière à fioul, composé de manomètre, vanne de sécurité et purgeur d'air. (matériau) | 1.000 | 1481.64 | 1481.64 |
| mt38cqj530a | U | Kit d'union de chaudière à fioul a vase d'expansion, avec vanne de remplissage et de vidange. (matériau) | 1.000 | 1481.64 | 1481.64 |
| mt38www010 | U | Matériel auxiliaire pour installation de chauffage. (matériau) | 1.000 | 23.00 | 23.00 |
| mo004 | h | Compagnon professionnel III/CP2 chauffagiste. (main-d'œuvre) | 2.885 | 64.20 | 185.22 |
| mo103 | h | Ouvrier professionnel II/OP chauffagiste. (main-d'œuvre) | 2.885 | 55.25 | 159.40 |
| % | % | Frais de chantier des unités d'ouvrage | 2 % | 42440.84 | 848.82 |
|  |  | Coûts directs |  |  | 43289.66 |
