# Bouche de charge pour réservoir de combustible liquide

- Propriété du fichier: CYPE INGENIEROS, S.A.
- Format: FIEBDC-3/2002
- Zone géographique: Maroc
- Devise: MAD
- Coûts indirects: 3.00 %
- Frais généraux: 13.00 %
- Bénéfice: 6.00 %
- TVA: 20.00 %

## T Équipements techniques

### TC ECS et chauffage

#### TCQ Combustibles liquides

**TCQ140** U Bouche de charge pour réservoir de combustible liquide.
Bouche de charge pour réservoir de combustible liquide, en laiton, de 2", mise en place vie l'union vissée et hébergée dans une niche avec un cadre et une porte en tôle galvanisée (sans inclure la réalisation de la niche, ni la mise en place du cadre et de la porte). Totalement montée, connectée et testée.
Inclut: Implantation. Montage, mise en place et fixation de la bouche de charge. Connexion.
Critère pour le métré: Nombre d'unités prévues, selon documentation graphique du Projet.
Critère pour le mémoire: On mesurera le nombre d'unités réellement exécutées selon les spécifications du Projet.

| Code | U | Désignation | Quantité | Prix | Montant |
|---|---|---|---|---|---|
| mt38dep003a | U | Bouche de charge, en laiton, de 2", à visser. (matériau) | 1.000 | 400.99 | 400.99 |
| mt43www065 | U | Cadre et porte en tôle galvanisée de 400x300 mm, avec serrure triangle. (matériau) | 1.000 | 786.75 | 786.75 |
| mo004 | h | Compagnon professionnel III/CP2 chauffagiste. (main-d'œuvre) | 0.241 | 59.53 | 14.35 |
| mo103 | h | Ouvrier professionnel II/OP chauffagiste. (main-d'œuvre) | 0.241 | 51.22 | 12.34 |
| % | % | Frais de chantier des unités d'ouvrage | 2 % | 1214.43 | 24.29 |
|  |  | Coûts directs |  |  | 1238.72 |
