# Clapet de non retour

- Propriété du fichier: CYPE INGENIEROS, S.A.
- Format: FIEBDC-3/2002
- Zone géographique: Maroc
- Devise: MAD
- Coûts indirects: 3.00 %
- Frais généraux: 13.00 %
- Bénéfice: 6.00 %
- TVA: 20.00 %

## T Équipements techniques

### TC ECS et chauffage

#### TCQ Combustibles liquides

**TCQ230** U Clapet de non retour.
Clapet de non retour en laiton à visser de 1 1/2". Totalement montée, connectée et testée.
Inclut: Implantation. Connexion du clapet de non retour.
Critère pour le métré: Nombre d'unités prévues, selon documentation graphique du Projet.
Critère pour le mémoire: On mesurera le nombre d'unités réellement exécutées selon les spécifications du Projet.

| Code | U | Désignation | Quantité | Prix | Montant |
|---|---|---|---|---|---|
| mt38dep800f | U | Clapet de non retour en laiton à visser de 1 1/2". (matériau) | 1.000 | 411.47 | 411.47 |
| mo004 | h | Compagnon professionnel III/CP2 chauffagiste. (main-d'œuvre) | 0.121 | 59.53 | 7.20 |
| mo103 | h | Ouvrier professionnel II/OP chauffagiste. (main-d'œuvre) | 0.121 | 51.22 | 6.20 |
| % | % | Frais de chantier des unités d'ouvrage | 2 % | 424.87 | 8.50 |
|  |  | Coûts directs |  |  | 433.37 |
