# Cheminée individuelle à paroi simple en acier vitrifié

- Propriété du fichier: CYPE INGENIEROS, S.A.
- Format: FIEBDC-3/2002
- Zone géographique: Maroc
- Devise: MAD
- Coûts indirects: 3.00 %
- Frais généraux: 13.00 %
- Bénéfice: 6.00 %
- TVA: 20.00 %

## T Équipements techniques

### TC ECS et chauffage

#### TCV Systèmes d'évacuation des produits de la combustion

**TCV020** m Cheminée individuelle à paroi simple en acier vitrifié.
Cheminée modulaire métallique, constituée de tube à paroi simple de tôle d'acier avec recouvrement d'émail noir vitrifié, de 80 mm de diamètre intérieur et 0,8 mm d'épaisseur, pour assemblage emboîté avec joint d'étanchéité en silicone, pression de travail allant jusqu'à 200 Pa, pour l'évacuation des produits de la combustion du poêle ou de l'insert, à granulés. Comprend les accessoires, les pièces spéciales, les modules finaux et le matériau auxiliaire pour le montage et la fixation à l'ouvrage.
Inclut: Implantation. Présentation des tuyaux, des accessoires, des pièces spéciales et des modules finaux. Fixation des produits complémentaires pour le montage et la fixation à l'ouvrage. Montage. Connexion et contrôle de son bon fonctionnement.
Critère pour le métré: Longueur mesurée du départ de la cheminée jusqu'à la partie supérieure du module final, selon documentation graphique du Projet.
Critère pour le mémoire: On mesurera, du départ de la cheminée jusqu'à la partie supérieure du module final, la longueur réellement exécutée selon les spécifications du Projet.

| Code | U | Désignation | Quantité | Prix | Montant |
|---|---|---|---|---|---|
| mt20din151a | U | Matériau auxiliaire pour montage et fixation à l'ouvrage des tubes à paroi simple de tôle d'acier, de 80 mm de diamètre intérieur. (matériau) | 1.000 | 22.15 | 22.15 |
| mt20din150ap | m | Tube à paroi simple de tôle d'acier avec recouvrement d'émail noir vitrifié, de 80 mm de diamètre intérieur et 0,8 mm d'épaisseur, pour assemblage emboîté avec joint d'étanchéité en silicone, pression de travail allant jusqu'à 200 Pa, selon NF EN 1856-2, avec le prix augmenté de 75% pour cause d'accessoires, pièces spéciales et modules finaux. (matériau) | 1.000 | 646.15 | 646.15 |
| mo004 | h | Compagnon professionnel III/CP2 chauffagiste. (main-d'œuvre) | 0.321 | 59.53 | 19.11 |
| mo103 | h | Ouvrier professionnel II/OP chauffagiste. (main-d'œuvre) | 0.321 | 51.22 | 16.44 |
| % | % | Frais de chantier des unités d'ouvrage | 2 % | 703.85 | 14.08 |
|  |  | Coûts directs |  |  | 717.93 |
