# Conduit concentrique à double paroi, avec paroi intérieure en polypropylène et paroi extérieure métallique

- Propriété du fichier: CYPE INGENIEROS, S.A.
- Format: FIEBDC-3/2002
- Zone géographique: Maroc
- Devise: MAD
- Coûts indirects: 3.00 %
- Frais généraux: 13.00 %
- Bénéfice: 6.00 %
- TVA: 20.00 %

## T Équipements techniques

### TC ECS et chauffage

#### TCV Systèmes d'évacuation des produits de la combustion

**TCV110** m Conduit concentrique à double paroi, avec paroi intérieure en polypropylène et paroi extérieure métallique.
Conduit pour l'évacuation des produits de la combustion et l’admission d’air comburant, constitué de tube à double paroi avec joint d'étanchéité, de 60/100 mm de diamètre, composé de paroi intérieure en polypropylène couleur blanche et paroi extérieure métallique finition laquée couleur blanche, avec joint d'étanchéité en EPDM, propagation retardée de la flamme Euroclasse C de réaction au feu, selon NF EN 13501-1, température maximale de 120°C, pression de travail allant jusqu'à 200 Pa. Comprend les accessoires, les pièces spéciales, les modules finaux et le matériau auxiliaire pour le montage et la fixation à l'ouvrage.
Inclut: Implantation. Présentation des tuyaux, des accessoires, des pièces spéciales et des modules finaux. Fixation des produits complémentaires pour le montage et la fixation à l'ouvrage. Montage. Connexion et contrôle de son bon fonctionnement.
Critère pour le métré: Longueur mesurée du départ du conduit jusqu'à la partie supérieure du module final, selon documentation graphique du Projet.
Critère pour le mémoire: On mesurera, du départ du conduit jusqu'à la partie supérieure du module final, la longueur réellement exécutée selon les spécifications du Projet.

| Code | U | Désignation | Quantité | Prix | Montant |
|---|---|---|---|---|---|
| mt20din111a | U | Matériau auxiliaire pour montage et fixation à l'ouvrage des tubes à double paroi avec joint d'étanchéité, de 60/100 mm de diamètre. (matériau) | 1.000 | 24.34 | 24.34 |
| mt20din110am | m | Tube à double paroi avec joint d'étanchéité, de 60/100 mm de diamètre, composé de paroi intérieure en polypropylène couleur blanche et paroi extérieure métallique finition laquée couleur blanche, avec joint d'étanchéité en EPDM, propagation retardée de la flamme Euroclasse C de réaction au feu, selon NF EN 13501-1, température maximale de 120°C, pression de travail allant jusqu'à 200 Pa, selon NF EN 14471, avec le prix augmenté de 60% pour cause d'accessoires, pièces spéciales et modules finaux. (matériau) | 1.000 | 649.00 | 649.00 |
| mo004 | h | Compagnon professionnel III/CP2 chauffagiste. (main-d'œuvre) | 0.357 | 59.53 | 21.25 |
| mo103 | h | Ouvrier professionnel II/OP chauffagiste. (main-d'œuvre) | 0.357 | 51.22 | 18.29 |
| % | % | Frais de chantier des unités d'ouvrage | 2 % | 712.88 | 14.26 |
|  |  | Coûts directs |  |  | 727.14 |
