# Cheminée collective concentrique à double paroi

- Propriété du fichier: CYPE INGENIEROS, S.A.
- Format: FIEBDC-3/2002
- Zone géographique: Maroc
- Devise: MAD
- Coûts indirects: 3.00 %
- Frais généraux: 13.00 %
- Bénéfice: 6.00 %
- TVA: 20.00 %

## T Équipements techniques

### TC ECS et chauffage

#### TCV Systèmes d'évacuation des produits de la combustion

**TCV160** m Cheminée collective concentrique à double paroi.
Cheminée collective modulaire concentrique, métallique, constituée de tube à double paroi, de 125/210 mm de diamètre, composé de paroi intérieure d'acier inoxydable AISI 316L et paroi extérieure en acier galvanisé, température maximale de 450°C, pression de travail allant jusqu'à 40 Pa, installée à l'intérieur du bâtiment, pour l'évacuation des produits de la combustion et l’admission d’air comburant, avec tirage naturel, des chaudières murales à condensation, à gaz. Comprend les accessoires, les pièces spéciales, les modules finaux et le matériau auxiliaire pour le montage et la fixation à l'ouvrage.
Critère d'évaluation économique: Le prix ne comprend pas le conduit de connexion entre la chaudière et la cheminée collective.
Inclut: Implantation. Présentation des tuyaux, des accessoires, des pièces spéciales et des modules finaux. Fixation des produits complémentaires pour le montage et la fixation à l'ouvrage. Montage. Connexion et contrôle de son bon fonctionnement.
Critère pour le métré: Longueur mesurée du départ de la cheminée jusqu'à la partie supérieure du module final, selon documentation graphique du Projet.
Critère pour le mémoire: On mesurera, du départ de la cheminée jusqu'à la partie supérieure du module final, la longueur réellement exécutée selon les spécifications du Projet.

| Code | U | Désignation | Quantité | Prix | Montant |
|---|---|---|---|---|---|
| mt20din256a | U | Matériau auxiliaire pour montage et fixation à l'ouvrage des tubes à double paroi, de 125/210 mm de diamètre. (matériau) | 1.000 | 80.31 | 80.31 |
| mt20din255am | m | Tube à double paroi, de 125/210 mm de diamètre, composé de paroi intérieure d'acier inoxydable AISI 316L et paroi extérieure en acier galvanisé, température maximale de 450°C, pression de travail allant jusqu'à 40 Pa, selon NF EN 1856-1, avec le prix augmenté de 60% pour cause d'accessoires, pièces spéciales et modules finaux. (matériau) | 1.000 | 2141.62 | 2141.62 |
| mo004 | h | Compagnon professionnel III/CP2 chauffagiste. (main-d'œuvre) | 0.464 | 59.53 | 27.62 |
| mo103 | h | Ouvrier professionnel II/OP chauffagiste. (main-d'œuvre) | 0.464 | 51.22 | 23.77 |
| % | % | Frais de chantier des unités d'ouvrage | 2 % | 2273.32 | 45.47 |
|  |  | Coûts directs |  |  | 2318.79 |
