# Projecteur sur rail électrifié triphasé

- Propriété du fichier: CYPE INGENIEROS, S.A.
- Format: FIEBDC-3/2002
- Zone géographique: Maroc
- Devise: MAD
- Coûts indirects: 3.00 %
- Frais généraux: 13.00 %
- Bénéfice: 6.00 %
- TVA: 20.00 %

## T Équipements techniques

### TE Éclairage

#### TEI Équipements intérieurs

**TEI410** U Projecteur sur rail électrifié triphasé.
Projecteur d'aluminium injecté, avec tige et boîtier électrique, en aluminium et composé thermoplastique, de couleur blanche, finition mate, non réglable, de 27 W, alimentation à 220/240 V et 50-60 Hz, de 85 mm de diamètre et 179 mm de hauteur, avec lampe LED non remplaçable, température de couleur 3000 K, optique constitué de réflecteur à rendement élevé, faisceau de lumière intensif 15°, indice de reproduction chromatique supérieure à 90, flux lumineux 2711 lumens, degré de protection IP20. Installation sur rail électrifié triphasé. Comprend les lampes.
Critère d'évaluation économique: Le prix ne comprend pas le rail électrifié triphasé.
Inclut: Implantation. Montage, connexion et contrôle de son bon fonctionnement.
Critère pour le métré: Nombre d'unités prévues, selon documentation graphique du Projet.
Critère pour le mémoire: On mesurera le nombre d'unités réellement exécutées selon les spécifications du Projet.

| Code | U | Désignation | Quantité | Prix | Montant |
|---|---|---|---|---|---|
| mt34lle240aa | U | Projecteur pour rail électrifié triphasé, d'aluminium injecté, avec tige et boîtier électrique, en aluminium et composé thermoplastique, de couleur blanche, finition mate, non réglable, de 27 W, alimentation à 220/240 V et 50-60 Hz, de 85 mm de diamètre et 179 mm de hauteur, avec lampe LED non remplaçable, température de couleur 3000 K, optique constitué de réflecteur à rendement élevé, faisceau de lumière intensif 15°, indice de reproduction chromatique supérieure à 90, flux lumineux 2711 lumens, degré de protection IP20. (matériau) | 1.000 | 2475.98 | 2475.98 |
| mo003 | h | Compagnon professionnel III/CP2 électricien. (main-d'œuvre) | 0.118 | 59.53 | 7.02 |
| mo102 | h | Ouvrier professionnel II/OP électricien. (main-d'œuvre) | 0.118 | 51.22 | 6.04 |
| % | % | Frais de chantier des unités d'ouvrage | 2 % | 2489.04 | 49.78 |
|  |  | Coûts directs |  |  | 2538.82 |
