# Régulateur de gaz naturel

- Propriété du fichier: CYPE INGENIEROS, S.A.
- Format: FIEBDC-3/2002
- Zone géographique: Maroc
- Devise: MAD
- Coûts indirects: 3.00 %
- Frais généraux: 13.00 %
- Bénéfice: 6.00 %
- TVA: 20.00 %

## T Équipements techniques

### TG Installations de gaz

#### TGE Éléments

**TGE030** U Régulateur de gaz naturel.
Régulateur de pression avec vanne de sécurité pression de 300 mbar de pression maximale et réarmement manuel, de 5 m³/h de débit maximum, de 0,5 à 4 bar de pression d'entrée et 150 mbar de pression de sortie.
Inclut: Montage, connexion et contrôle de son bon fonctionnement.
Critère pour le métré: Nombre d'unités prévues, selon documentation graphique du Projet.
Critère pour le mémoire: On mesurera le nombre d'unités réellement exécutées selon les spécifications du Projet.

| Code | U | Désignation | Quantité | Prix | Montant |
|---|---|---|---|---|---|
| mt43acr220a | U | Régulateur de pression avec vanne de sécurité pression de 300 mbar de pression maximale et réarmement manuel, de 5 m³/h de débit maximum, de 0,5 à 4 bar de pression d'entrée et 150 mbar de pression de sortie. (matériau) | 1.000 | 320.74 | 320.74 |
| mo010 | h | Compagnon professionnel III/CP2 installateur de gaz. (main-d'œuvre) | 0.295 | 59.53 | 17.56 |
| mo109 | h | Ouvrier professionnel II/OP installateur de gaz. (main-d'œuvre) | 0.295 | 51.22 | 15.11 |
| % | % | Frais de chantier des unités d'ouvrage | 2 % | 353.41 | 7.07 |
|  |  | Coûts directs |  |  | 360.48 |
