# Détecteur de gaz

- Propriété du fichier: CYPE INGENIEROS, S.A.
- Format: FIEBDC-3/2002
- Zone géographique: Maroc
- Devise: MAD
- Coûts indirects: 3.00 %
- Frais généraux: 13.00 %
- Bénéfice: 6.00 %
- TVA: 20.00 %

## T Équipements techniques

### TG Installations de gaz

#### TGL Détection et alarme

**TGL020** U Détecteur de gaz.
Détecteur d'infrarouges de gaz naturel, pour alimentation à 12 ou 24 Vcc, de 140x162x91 mm, avec degré de protection IP66, apte pour les atmosphères explosives (zones ATEX), selon NF EN 60079-29-1 et NF EN IEC 62990-1. Comprend les éléments de fixation.
Inclut: Mise en place et fixation. Montage, connexion et contrôle de son bon fonctionnement.
Critère pour le métré: Nombre d'unités prévues, selon documentation graphique du Projet.
Critère pour le mémoire: On mesurera le nombre d'unités réellement exécutées selon les spécifications du Projet.

| Code | U | Désignation | Quantité | Prix | Montant |
|---|---|---|---|---|---|
| mt41die067b | U | Détecteur d'infrarouges de gaz naturel, pour alimentation à 12 ou 24 Vcc, de 140x162x91 mm, avec degré de protection IP66, apte pour les atmosphères explosives (zones ATEX), selon NF EN 60079-29-1 et NF EN IEC 62990-1. (matériau) | 1.000 | 20616.28 | 20616.28 |
| mo006 | h | Compagnon professionnel III/CP2 installateur de réseaux et d'équipements de détection et de sécurité. (main-d'œuvre) | 0.236 | 59.53 | 14.05 |
| mo105 | h | Ouvrier professionnel II/OP installateur de réseaux et d'équipements de détection et de sécurité. (main-d'œuvre) | 0.236 | 51.22 | 12.09 |
| % | % | Frais de chantier des unités d'ouvrage | 2 % | 20642.42 | 412.85 |
|  |  | Coûts directs |  |  | 21055.27 |
