# Pilote de signalisation à distance

- Propriété du fichier: CYPE INGENIEROS, S.A.
- Format: FIEBDC-3/2002
- Zone géographique: Maroc
- Devise: MAD
- Coûts indirects: 3.00 %
- Frais généraux: 13.00 %
- Bénéfice: 6.00 %
- TVA: 20.00 %

## T Équipements techniques

### TI Protections contre les incendies

#### TIA Détection et alarme

**TIA030** U Pilote de signalisation à distance.
Pilote de signalisation à distance, en ABS couleur blanche, pour alimentation de 5 à 12 Vcc, avec double DEL couleur rouge. Comprend les éléments de fixation.
Inclut: Implantation. Fixation au parement. Montage, connexion et contrôle de son bon fonctionnement.
Critère pour le métré: Nombre d'unités prévues, selon documentation graphique du Projet.
Critère pour le mémoire: On mesurera le nombre d'unités réellement exécutées selon les spécifications du Projet.

| Code | U | Désignation | Quantité | Prix | Montant |
|---|---|---|---|---|---|
| mt41pig090 | U | Pilote de signalisation à distance, en ABS couleur blanche, pour alimentation de 5 à 12 Vcc, avec double DEL couleur rouge. Comprend les éléments de fixation. (matériau) | 1.000 | 172.55 | 172.55 |
| mo006 | h | Compagnon professionnel III/CP2 installateur de réseaux et d'équipements de détection et de sécurité. (main-d'œuvre) | 0.590 | 59.53 | 35.12 |
| mo105 | h | Ouvrier professionnel II/OP installateur de réseaux et d'équipements de détection et de sécurité. (main-d'œuvre) | 0.590 | 51.22 | 30.22 |
| % | % | Frais de chantier des unités d'ouvrage | 2 % | 237.89 | 4.76 |
|  |  | Coûts directs |  |  | 242.65 |
